# Fredersdorf-Vogelsdorf Wartung/Instandhaltung STB
Angebotsaufforderung (GAEB 90, DA83)
DV-Nummer: 26-026
Währung: EUR
Auftraggeber: Gemeinde Fredersdorf-Vogelsdorf, Lindenallee 3, 15370 Freder

## Instandhaltung und -setzung der Straßenb
Datum: 02.07.26

*Hinweis*
1. Vorbemerkungen

Mit den vorliegenden Unterlagen schreibt die Gemeinde
Fredersdorf-Vogelsdorf die Zeitvertragsarbeiten zur
Wartung, Instandhaltung und Instandsetzung der
Straßenbeleuchtung sowie zum Vorhalten eines
Bereitschaftsdienstes über 24 Stunden zum
Soforteinsatz im Gemeindegebiet aus. Die Ausschreibung
und
Vergabe erfolgt in einem Los.

Alle Positionen verstehen sich inkl. Lohn sowie
Lieferung der zur Leistungserbringung notwendigen
Stoffe
und Materialien sofern im Leistungstext nichts anderes
angegeben ist. Die Kosten für die An- und Abfahrt,
das Vorhalten von Geräten und Maschinen, für die
Baustelleneinrichtung, für die Kennzeichnung, eventuell
notwendige Absperrungen und Beschilderungen, für
benötigte Medien, für das Freimachen des Geländes
sowie die Beseitigung jeglicher Verunreinigungen, die
durch die Arbeiten des AN aufgetreten sind, wenn nicht
anders im Leistungstext festgelegt, sind in die
Einheitspreise einzurechnen und werden nicht gesondert
vergütet.

Eine Vergütung der Stundenlohnarbeiten bedarf der
vorherigen Abstimmung der Leistungen mit dem AG und
dessen Zustimmung. Diese sind vorher schriftlich zu
vereinbaren und anzuzeigen.

Verkehrsrechtliche Anordnungen und Genehmigungen zur
Durchführung von Arbeiten im Bereich öffentlicher
Straßen und Wege sind bei den zuständigen Rechträgern
zu beantragen.

Verunreinigungen und Beschädigungen an vorhandenen
Leitungen, Häusern, Wegen usw., die durch den
Auftragnehmer herbeigeführt wurden, hat der AN auf
eigene Kosten zu beseitigen.

Die Abrechnung aller Leistungen erfolgt nach prüfbarem
Aufmaß. Bei Kabelverlegearbeiten ist der
Trassenverlauf zu skizzieren (Mindestangaben:
Kabeltyp, Abstand des Kabels zu Gebäuden/Zäunen oder
anderen markanten Punkten, Mastabstand, Kabeltiefe,
Lichtmast- und Leuchtentyp, Leuchtmittel, Art der
Nachtabsenkung). Die Abrechnung erfolgt nach Ablauf
eines jeden Monats. Rechnungen sind in 1-facher
Ausführung per E-Mail an
G.Soeffker@fredersdorf-vogelsdorf.de zu senden.

Für die Ausführung von Änderungen/Erweiterungen sowie
energetische Verbesserungen/Erneuerungen an
der Straßenbeleuchtungsanlage besteht für den Bieter
kein Rechtsanspruch.

Der Bieter bestätigt, dass die aufgeführten
Lohnstundensätze / Einheitspreise unter Beachtung der
Verordnung PR Nr 30/53 über die Preise bei
öffentlichen Aufträgen, des Bundesministerums der
Justitz und
für Verbraucherschutz ermittelt worden sind.
(Marktwirtschaftliche Grundsätze auf dem Gebiet des
öffentlichen Auftragswesens).

2. Grundlagen, Grundsätze

Prinzipielle Grundlage für die Vergabe, Realisierung
und Abrechnung von Leistungen nach diesem Vertrag ist
die Verdingungsordnung für Bauleistungen (VOB) in der
Ausgabe 2019, aktualisiert durch Ergänzungsbnd
2023.

Bestandteil der Aufträge/ Verträge zur Realisierung
von Jahresvertragsarbeiten sind die allgemeinen
Vertragsbedingungen der VOB/ B und die Besonderen
Vertragsbedingungen dieser Dokumentation. Der
sachliche Geltungsbereich ergibt sich ebenso wie die
technische Ausführung grundsätzlich aus den ATV DIN
18384.

Weitere Ausführungsgrundlagen sind u.a.:
- die allgemein anerkannten Regeln der Technik in der
jeweils gültigen Fassung
- die DIN-VDE-Bestimmungen in der jeweils gültigen
Fassung
- die Technischen Anschlussbedingungen (TAB) des
zuständigen Netzbetreibers
- die Technischen Anschlussregeln Niederspannung gemäß
DIN VDE-AR-N 4100 in der jeweils gültigen
Fassung
- die Sonderzulassungen, Herstellerangaben und
Verwendbarkeitsnachweise der eingesetzten Materialien,
Bauteile und Hilfsvorrichtungen
- die jeweils gültigen AAB-Richtlinien des
Auftraggebers
- DIN VDE 0100-520 "Errichten von
Niederspannungsanlagen  Auswahl und Errichtung
elektrischer
Betriebsmittel  Kabel- und Leitungsanlagen"
- DIN VDE 0100-540 "Errichten von
Niederspannungsanlagen  Erdungsanlagen, Schutzleiter
und
Schutzpotentialausgleichsleiter"
- DIN 1998 "Unterbringung von Leitungen und Anlagen in
öffentlichen Flächen"
- DIN EN 13201 (alle Teile) "Straßenbeleuchtung"
- DIN EN 40 (alle relevanten Teile) "Lichtmaste"
- DIN EN 60598-2-3 (VDE 0711-2-3) "Leuchten  Teil 2-3:
Besondere Anforderungen  Leuchten für
Straßen- und Wegebeleuchtung"
- DIN EN IEC 62305 (VDE 0185-305) "Blitzschutz" (alle
relevanten Teile)
- DIN EN IEC 62561 "Blitzschutzsystembauteile" (alle
relevanten Teile)
- DGUV Vorschrift 3 "Elektrische Anlagen und
Betriebsmittel" (ehemals BGV A3)
- Betriebssicherheitsverordnung (BetrSichV)
die einschlägigen DGUV-Vorschriften, DGUV-Regeln und
DGUV-Informationen für den Einsatz von
Hebezeugen sowie für Arbeiten unter schwebenden Lasten
- DIN EN ISO 20471 "Hochsichtbare Warnkleidung"
- Richtlinien für die Sicherung von Arbeitsstellen an
Straßen (RSA)
- Zusätzliche Technische Vertragsbedingungen und
Richtlinien für Sicherungsarbeiten an Arbeitsstellen an
Straßen (ZTV-SA)
- Brandenburgische Bauordnung (BbgBO) in der jeweils
gültigen Fassung
- Handwerksordnung (HwO)
- Gewerbeordnung (GewO)
- Straßenverkehrs-Ordnung (StVO)
- alle einschlägigen Arbeitsschutz-,
Unfallverhütungs-, Umwelt- und Naturschutzvorschriften
in der jeweils
gültigen Fassung

Tiefbauarbeiten für die Kabellegung oder das Stellen
von Lichtmasten dürfen erst nach Vorliegen der
erforderlichen Genehmigungen der Rechtsträgern
ausgeführt werden. Die Bauausführung hat unter
derzeitig
geltenden Vorschriften und Normen zu erfolgen.

3. Auftragserteilung und Umfang der Leistung

Bei der vorliegenden Ausschreibung handelt es sich um
die Ausführung von Wartungs-, Instandhaltungs- und
Reparaturarbeiten in der Gemeinde
Fredersdorf-Vogelsdorf.

Eine Erweiterung des Straßenbeleuchtungsnetzes ist
nicht Auftragsbestandteil. Der Leistungsumfang
beinhaltet nur Leistungen die aufgrund
betriebsbedingter Ausfälle, Alterungs- und
Verschleißerscheinungen,
Zerstörung o.a. an der bereits vorhandenen
Straßenbeleuchtung notwendig sind.

Die Leistungen gliedern sich in drei Teilbereiche.

1. Instandhaltung - turnusmäßige Wartung und
Unterhaltung der Straßenbeleuchtungsanlagen
2. Instandsetzung - Reparaturarbeiten nach Störung
oder Havarie
3. Vorhalten eines Bereitschaftdienstes über 24
Stunden zum Soforteinsatz

Bereich 1 - Instandhaltung [ a) Sichtkontrolle und b)
Reinigung und Wartung ]

a) Sichtkontrolle
Die gesamte Beleuchtungsanlage in der Gemeinde
Fredersdorf-Vogelsdorf ist zweimal jährlich einer
Sichtkontrolle zu unterziehen. Die Aufstellung der
Beleuchtungsanlage ist tabellarisch darzustellen. Der
Auftragnehmer (AN) hat dem Auftraggeber (AG) nach
Auftragserteilung einen Tourenplan zur Bestätigung
vorzulegen. Bei der turnusmäßigen Sichtkontrolle sind
folgende Leistungen auszuführen:

- Sichtkontrolle aller im Ort befindlichen
Straßenbeleuchtungsschränke und Verteilersäulen
- Sichtkontrolle zur Standfestigkeit der Lichtmasten.

b) Reinigung und Wartung
Der Tourenplan ist durch den AN so zu erstellen, dass
jährlich alle Straßenbeleuchtungsschränke sowie ca.
33% der Leuchten gereinigt und gewartet werden, so
dass innerhalb von 3 Jahren alle Leuchten erfasst
werden. Die Lichtpunkte, welche nach Vorgabe des AG
neu bezeichnet/nummeriert werden sollen, sind
ebenfalls tabellarisch zu erfassen. Bei der
turnusmäßigen Wartung sind folgende Leistungen
auszuführen:

- Reinigen der kompletten Leuchte innen und außen
inkl. Leuchtenwanne (LED nur außen).
- Kontrolle aller elektrischen Bauteile der Leuchte
wie Vorschalt- und Zündgeräte sowie deren Klemmstellen.
- Reinigung und Überprüfung aller
Straßenbeleuchtungsschränke auf Betriebsicherheit
aller elektrischen
Bauteile und Klemmstellen.

Mängel, die während der turnusmäßigen Kontrolle
festgestellt werden, sind dem AG anzuzeigen und nach
Freigabe in der Regel innerhalb von 2 Tagen zu
beseitigen. Alle notwendigen Arbeiten, die nicht
innerhalb
der Wartung realisiert werden können, sind in einem
Bericht zu erfassen und dem AG mit
Realisierungsvorschlag sowie Kostenangebot (auf
Grundlage der Jahresvertragspreise) zu übergeben. Die
Ausführung dieser Leistungen hat erst nach gesonderter
schriftlicher Beauftragung durch den AG zu
erfolgen.

Bereich 2 - Instandsetzung / Reparaturen [ a)
Störungen und b) Havarie ]

Leistungen dieses Bereiches sind nur nach gesonderter
Beauftragung durch den AG zu erbringen. Bei
eventuellen Gefahren bzw. möglichen Folgeschäden hat
der AN die Gefahrenbeseitigung unverzüglich
sicherzustellen. Das Herstellen der
Sicherheitsvoraussetzungen für die Durchführung der
notwendigen
Arbeiten (z.B. Ab- und Zuschalten der entsprechenden
Beleuchtungsschränke, Absperren und Beleuchten
der Baustelle, ggf. Einholung verkehrsrechtlicher
Genehmigungen, wie Schachtscheine e.t.c.) müssen sofort
vorgenommen werden. Nach Ausführung der Arbeiten ist
ein Funktionstest durchzuführen.

Grundsätzlich wird unterschieden zwischen einer
Störung und einer Havarie.

a) Störungen
Die Störung beinhaltet im Wesentlichen den Ausfall
einzelner Lichtpunkte durch Beendigung der
Lebensdauer von Leuchtmitteln und/oder Steuerung.
Diese Ausfälle werden dem AN durch fortlaufende
Störungsmeldungen mitgeteilt. Die Störungsbeseitigung
hat zeitnah, jedoch spätestens innerhalb von 2
Tagen zu erfolgen. Nach erfolgter Reparatur ist die
Realisierung unverzüglich dem Auftraggeber zu melden.
Beinhaltet eine Störungsmeldung den Leuchtenausfall in
einer oder mehreren Straßen (in der Regel Störung
im Schaltschrank), dann gilt die unverzügliche
Fehlerbeseitigung wie für eine Havarie.

b) Havarie
Im Falle einer Havarie - hervorgerufen durch Unfall,
Naturereignisse, vorsätzliche oder fahrlässige
Sachbeschädigungen - ist eine unverzügliche
Gefahrenbeseitigung zu gewährleisten.

Bereich 3 - Vorhalten eines Bereitschaftsdienstes über
24 Stunden zum Soforteinsatz

Im Falle einer Havarie außerhalb der regulären
Arbeitszeiten ist für die sofortige
Gefahrenbeseitigung über
24 Stunden ein Bereitschaftsdienst vorzuhalten. Die
Information über einen erforderlichen Einsatz zur
unverzüglichen Beseitigung von Gefahren kann auch von
Dritten (Feuerwehr, Polizei oder andere
Einsatzkräfte) an den Bereitschaftsdienst erfolgen.

4. Hinweise zur Leistungsbeschreibung

Der Leistungsbeschreibung liegen prinzipiell die
allgemeinen Regelungen gem. § 9 VOB/A zu Grunde. Die
bei den Positionen angegebenen Mengen sind Richtgrößen
auf Grund von Erfahrungswerten und dienen
lediglich der Bildung einer Vergleichsangebotssumme.
Die tatsächlich erbrachten Leistungen sind zum
Nachweis abzurechnen. Aus den angegebenen Mengen kann
kein Anspruch auf den Umfang der
Beauftragung abgeleitet werden.

Die Kosten für die An- und Abfahrt, das Vorhalten von
Geräten und Maschinen, für die Baustelleneinrichtung,
für die Kennzeichnung, eventuell notwendige
Absperrungen und Beschilderungen, für benötigte
Medien, für
das Freimachen des Geländes sowie die Beseitigung
jeglicher Verunreinigungen, die durch die Arbeiten des
AN aufgetreten sind, wenn nicht anders im
Leistungstext festgelegt, sind in die Einheitspreise
einzurechnen
und werden nicht gesondert vergütet.

Der Bieter erklärt durch die Abgabe des Angebotes,
dass er die Örtlichkeit und die vorhandene
Straßenbeleuchtungsanlage eingehend besichtigt und
sich über die Verhältnisse unterrichtet hat. Enthalten
die Verdingungsunterlagen nach Auffassung des Bieters
Unklarheiten, so hat der Bieter unverzüglich den
Auftraggeber vor Angebotsabgabe schriftlich darauf
hinzuweisen. Der Bieter verpflichtet sich, dem
Auftraggeber bei Angebotsabgabe solche Leistungen
anzuzeigen, die zur Leistungserbringung erforderlich
sind, jedoch nicht von der Ausschreibung erfasst
wurden.

5. Abrechnung fertiggestellter Vertragsleistungen

Die Abnahme von Jahresvertragsarbeiten regelt sich
prinzipiell nach den Vorgaben des § 12 VOB/B.
Realisierte Jahresvertragsleistungen sind
grundsätzlich gem. § 14 VOB/B abzurechnen. Die
Leistungen des
1. Bereiches gem. Abschnitt 3 bedürfen keiner
formellen Abnahme. Die Abrechnung erfolgt nach
erbrachter
Leistung in der entsprechenden Monatsabrechnung. Die
Leistungen sind nachvollziehbar aufzuführen.
Abnahmen für Leistungen des Bereiches 2 gem. Abschnitt
3 werden mit der jeweiligen Auftragserteilung im
Bedarfsfall gesondert festgelegt. Die Leistungen sind
entsprechend ihrer Beauftragung einzeln und gesondert
abzurechnen. Den Rechnungen sind nachvollziehbare
Aufmaße beizulegen.

### Titel 01 Instandhaltung - turnusmäßige Wartung und Unterhaltung der Straßenbeleuchtungsanlage

#### Bereich 01.01 Grundleistungen

**01.01.1 Halbjährliche Wartungspauschale - Sichtkontrolle**
Halbjährliche Grundpauschale für die
Durchführung der Durchsicht der
kompletten
Straßenbeleuchtungsanlage gemäß
dem bestätigten Tourenplan. Dieser
ist so zu gestalten, dass alle Leuchten
und Straßenbeleuchtungsschränke
innerhalb eines halben Jahres erfasst
werden.
Damit sind alle turnusmäßigen
Leistungen (ohne Instandsetzung) abgegolten:
- Abfahren und Sichtkontrolle aller im
Ort befindlichen
Straßenbeleuchtungsschränke und
Verteilersäulen
- Abfahren und Sichtkontrolle aller im
Ort befindlichen Lichtpunkte einschl.
der Beleuchtungsmaste,
Mastanschlüsse und Befestigung der
Ausleger/Leuchten. Sollten Zweifel an
der Standfestigkeit festgestellt werden
(z.B. Risse, Korrosion u.ä), müssen
entsprechende Prüfmaßnahmen
durchgeführt werden. Die
Prüfmaßnahmen sind mit dem
Auftraggeber im Detail vor Ausführung
abzustimmen.
- inkl. Kosten für Fahrzeuge, Leitern,
Hebebühnen, Absperrungen, sonstige
Technik und Personal
- inkl. Wartungsprotokolle (die dem
AG spätestens 3 Werktage nach
Ausführung übersendet/übergeben
werden)

Die Sichtkontrolle ist bei
eingeschalteter Beleuchtungsanlage
durchzuführen.
Menge: 2,000 psch

**01.01.2 Jahresgenehmigung, Verkehrsrechtliche Anordnung**
Jahresgenehmigung,
Verkehrsrechtliche Anordnung
Beantragung der Jahresgenehmigung
/ verkehrsrechtlichen Anordnung beim
zuständigen Rechtsträger für Arbeiten
auf öffentlichen Straßen, Wegen und
Plätzen in der Gemeinde
Fredersdorf-Vogelsdorf inkl. aller
Gebühren und Nebenkosten.
Menge: 1,000 psch

**01.01.3 Reinigung und Wartung der Leuchten je Lichtpunkt**
Reinigung und Wartung der Leuchten je Lichtpunkt
einschl. aller
erforderlichen Geräte und Hebezeuge sowie Zubehör. Die
Reinigung und Wartung der Leuchten hat nach Abstimmung
mit
dem AG entsprechend dem vorzulegenden Tourenplan zu
erfolgen. Der Tourenplan ist so zu gestalten, dass 1x
jährlich ca.
33 % der Leuchten gereinigt und gewartet werden, so
dass
innerhalb von 3 Jahren alle Leuchten erfasst werden.
- Die kompletten Leuchtenkörper sind von innen und
außen zu
reinigen inkl. Reinigung der Leuchtenwanne (LED nur
außen).
- Es sind alle elektrischen Bauteile wie Vorschalt- und
Zündgeräte auf ihre Funktionstüchtigkeit zu prüfen
einschl. ihrer
Klemmstellen.
- Die Verunreinigungen an Masten sind zu beseitigen.

Vor der Beauftragung der Arbeiten ist eine Abstimmung
mit dem
AG erforderlich.

Der Angebotspreis ist je Lichtpunkt anzugeben.
Menge: 2100,000 St

**01.01.4 Reinigung und Wartung der Straßenbeleuchtungsschränke**
Reinigung und Wartung der
Straßenbeleuchtungsschränke
einschl. aller erforderlichen Geräte
und Zubehör. Die Reinigung und
Wartung der
Straßenbeleuchtungsschränke hat
nach Abstimmung mit dem AG
entsprechend dem vorzulegenden
Tourenplan zu erfolgen. Der
Tourenplan ist so zu gestalten, dass
1x jährlich alle
Straßenbeleuchtungsschränke
gereinigt und gewartet werden.
- Zu- und Abschalten sämtlicher
Straßenbeleuchtungsschränke
einschl. Sicherung gegen
Wiedereinschalten (in Abstimmung
mit dem Betreiber/EVU)
- Kontrolle aller
Straßenbeleuchtungsschränke (gem.
beiliegender Tabelle) hinsichtlich ihrer
Betriebssicherheit und Funktion
(Überprüfung der Klemmstellen,
Schaltkontakte, Abdeckungen,
Kabelanschlüsse,
Sammelschienenhalterungen,
Durchführungen und Isolatoren sowie
Schaltelemente auf Funktion)
- Funktionsprobe und Einstellung der
Schaltuhren nach vorgegebenen
Werten.

Der Angebotspreis ist je
Straßenbeleuchtungsschrank
anzugeben.
Menge: 34,000 St

**01.01.5 Zerstörungsfreie Standsicherheitsprüfung von Stahlmasten**
Zerstörungsfreie
Standsicherheitsprüfung der
Stahlmasten inkl. Vorhaltung
erforderlicher Geräte und
Messverfahren sowie Zubehör und
Dokumentation z.B. im mastap©
Verfahren o.glw.

angeb. Verfahren: '.........'

Der Angebotspreis ist je Stahlmast
anzugeben.
Menge: 1,000 St

**01.01.6 Ablesen der Zählerstände des Straßenbeleuchtungsnetzes**
Ablesen der Zählerstände des
Straßenbeleuchtungsnetzes der
Gemeinde Fredersdorf-Vogelsdorf am
Ende des Jahres. Die
Ableseergebnisse sind zu
dokumentieren und eventuelle
Unregelmäßigkeiten oder
Abweichungen zu ergründen.
Der Angebotspreis ist je Zähler
anzugebe.
Menge: 34,000 St

**01.01.7 Alljährliche Montage und Demontage der Weihnachtsbeleuchtung**
Alljährliche Montage und Demontage
der Weihnachtsbeleuchtung (Sterne)
an Leuchtenmasten (Montagehöhe bis
5 m). Vor der Montage ist eine
Sichtkontrolle und ein Funktionstest
der Weihnachtsbeleuchtung
durchzuführen. Sollten Zweifel an der
Festigkeit der Konstruktion festgestellt
werden (z.B. Risse, Korrosion u.ä) ist
der Auftraggeber darüber zu
informieren. Alle defekten Leuchtmittel
sind zu ersetzen.

Liefern, montieren/demontieren und
betriebsbereit anschließen einschl.
aller erforderlichen Geräte und
Hebezeuge sowie Zubehör als
komplette Leistung.

Die Transportkosten der
Weihnachtsbeleuchtung vom
Lagerplatz zum Einsatzort und zurück
(maximal 5 km) sind im Angebotspreis
für die Montage/Demontage mit zu
berücksichtigen.

Lagerplatz: Bauhof der Gemeinde
Fredersdorf-Vogelsdorf

Der Angebotspreis ist je
Weihnachtsbeleuchtung (Stern) für
Montage und Demontage zusammen
anzugeben.
Menge: 33,000 St

### Titel 02 Instandsetzung - Reparaturarbeiten nach

*Hinweis*
Nachfolgend beschriebene Leistungen
sind nur nach gesonderter
Beauftragung durch den Auftraggeber
außerhalb der turnusmäßigen
Wartung durchzuführen. Nach
Beauftragung hat die Ausführung
unverzüglich, in der Regel innerhalb
von 24 Stunden zu erfolgen.

Die Kosten für die An- und Abfahrt,
das Vorhalten von Geräten und
Maschinen, für die
Arbeitsstelleneinrichtung, für die
Kennzeichnung, eventuell notwendige
Absperrungen und Beschilderungen,
für benötigte Medien, für das
Freimachen des Geländes sowie die
Beseitigung jeglicher
Verunreinigungen, die durch die
Arbeiten des AN aufgetreten sind,
wenn nicht anders im Leistungstext
festgelegt, sind in die Einheitspreise
einzurechnen und werden nicht
gesondert vergütet.

#### Bereich 02.01 Lampen und Zubehör

*Hinweis*
Die Kosten für die An- und Abfahrt,
das Vorhalten von Geräten und
Maschinen, für die
Arbeitsstelleneinrichtung, für die
Kennzeichnung, eventuell notwendige
Absperrungen und Beschilderungen,
für benötigte Medien, für das
Freimachen des Geländes sowie die
Beseitigung jeglicher
Verunreinigungen, die durch die
Arbeiten des AN aufgetreten sind,
wenn nicht anders im Leistungstext
festgelegt, sind in die Einheitspreise
einzurechnen und werden nicht
gesondert vergütet.

**02.01.1 Natriumdampf-Hochdrucklampe NAV-T 50 W Super**
Natriumdampf-Hochdrucklampe
NAV-T 50 W Super
Nennleistung  50 W
Lichtstrom:  4200 lm
Sockel:  E27
Lampenform:  tubular

Fabrikat: Osram Vialox NAV-T 50W
SUPER 4Y E27 o.glw.

angebotenes Fabrikat/Typ: '.........'
vom Bieter einzutragen

liefern und betriebsbereit einbauen.
Das alte Leuchtmittel ist zu
demontieren und ordnungsgemäß
durch den AN zu entsorgen.
Menge: 20,000 St

**02.01.2 Natriumdampf-Hochdrucklampe NAV-T 70 W Super**
Natriumdampf-Hochdrucklampe
NAV-T 70 W Super
Nennleistung  70 W
Lichtstrom:  6600 lm
Sockel:  E27
Lampenform:  tubular

Fabrikat: Osram Vialox NAV-T 70W
SUPER 4Y E27 o.glw.

angebotenes Fabrikat/Typ: '.........'
vom Bieter einzutragen

liefern und betriebsbereit einbauen.
Das alte Leuchtmittel ist zu
demontieren und ordnungsgemäß
durch den AN zu entsorgen.
Menge: 45,000 St

**02.01.3 Natriumdampf-Hochdrucklampe NAV-T 100 W Super**
Natriumdampf-Hochdrucklampe
NAV-T 100 W Super
Nennleistung  100 W
Lichtstrom:  10700 lm
Sockel:  E40
Lampenform:  tubular

Fabrikat: Osram Vialox NAV-T 100W
SUPER 4Y E40 o.glw.

angebotenes Fabrikat/Typ: '.........'
vom Bieter einzutragen

liefern und betriebsbereit einbauen.
Das alte Leuchtmittel ist zu
demontieren und ordnungsgemäß
durch den AN zu entsorgen.
Menge: 10,000 St

**02.01.4 Natriumdampf-Hochdrucklampe NAV-T 150 W Super**
Natriumdampf-Hochdrucklampe
NAV-T 150 W Super
Nennleistung  150 W
Lichtstrom:  17500 lm
Sockel:  E40
Lampenform:  tubular

Fabrikat: Osram Vialox NAV-T 150W
SUPER 4Y E40 o.glw.

angebotenes Fabrikat/Typ: '.........'
vom Bieter einzutragen

liefern und betriebsbereit einbauen.
Das alte Leuchtmittel ist zu
demontieren und ordnungsgemäß
durch den AN zu entsorgen.
Menge: 5,000 St

**02.01.5 Natriumdampf-Hochdrucklampe NAV-E 50 W Super**
Natriumdampf-Hochdrucklampe
NAV-E 50 W Super
Nennleistung  50 W
Lichtstrom:  3600 lm
Sockel:  E27
Lampenform:  ellipsoid

Fabrikat: Osram Vialox NAV-E 50W
SUPER 4Y E27 o.glw.

angebotenes Fabrikat/Typ: '.........'
vom Bieter einzutragen

liefern und betriebsbereit einbauen.
Das alte Leuchtmittel ist zu
demontieren und ordnungsgemäß
durch den AN zu entsorgen.
Menge: 20,000 St

**02.01.6 Natriumdampf-Hochdrucklampe NAV-E 70 W Super**
Natriumdampf-Hochdrucklampe
NAV-E 70 W Super
Nennleistung  70 W
Lichtstrom:  5900 lm
Sockel:  E27
Lampenform:  ellipsoid

Fabrikat: Osram Vialox NAV-E 70W
SUPER 4Y E27 o.glw.

angebotenes Fabrikat/Typ: '.........'
vom Bieter einzutragen

liefern und betriebsbereit einbauen.
Das alte Leuchtmittel ist zu
demontieren und ordnungsgemäß
durch den AN zu entsorgen.
Menge: 45,000 St

**02.01.7 Natriumdampf-Hochdrucklampe NAV-E 100 W Super**
Natriumdampf-Hochdrucklampe
NAV-E 100 W Super
Nennleistung  100 W
Lichtstrom:  10400 lm
Sockel:  E40
Lampenform:  ellipsoid

Fabrikat: Osram Vialox NAV-E 100W
SUPER 4Y E40 o.glw.

angebotenes Fabrikat/Typ: '.........'
vom Bieter einzutragen

liefern und betriebsbereit einbauen.
Das alte Leuchtmittel ist zu
demontieren und ordnungsgemäß
durch den AN zu entsorgen.
Menge: 10,000 St

**02.01.8 Hochdruck-Metallhalogendampflampe**
Master QL-Induktionslampe,

mit Keramik-Brenner, 60W
Nennspannung  :  230 V
Lichtstrom  :  6850 lm
Leistung mit VG  :  68 W

Fabrikat: Philips, Master CosmoWhite
CPO-TW Xtra 60W o.glw.

angebotenes Fabrikat/Typ: '.........'
vom Bieter einzutragen

liefern und betriebsbereit einbauen.
Das alte Leuchtmittel ist zu
demontieren und ordnungsgemäß
durch den AN zu entsorgen.
Menge: 3,000 St

**02.01.9 Vorschalt- und Zündgerät für NAV 50 W**
Vorschalt- und Zündgerät für
Natriumdampf-Hochdrucklampe
50 W, einschl. aller erforderliche
Geräte und Hebezeuge
sowie Zubehör als komplette Leistung.

angebotenes Fabrikat/Typ: '.........'
vom Bieter einzutragen

liefern und betriebsbereit montieren.
Das alte Vorschaltgerät ist zu
demontieren und ordnungsgemäß
durch den AN zu entsorgen.
Menge: 30,000 St

**02.01.10 Vorschalt- und Zündgerät für NAV 70 W**
Vorschalt- und Zündgerät für
Natriumdampf-Hochdrucklampe
70 W, einschl. aller erforderliche
Geräte und Hebezeuge
sowie Zubehör als komplette Leistung.

angebotenes Fabrikat/Typ: '.........'
vom Bieter einzutragen

liefern und betriebsbereit montieren.
Das alte Vorschaltgerät ist zu
demontieren und ordnungsgemäß
durch den AN zu entsorgen.
Menge: 60,000 St

**02.01.11 Vorschalt- und Zündgerät für NAV 100 W**
Vorschalt- und Zündgerät für
Natriumdampf-Hochdrucklampe
100 W, einschl. aller erforderliche
Geräte und Hebezeuge
sowie Zubehör als komplette Leistung.

angebotenes Fabrikat/Typ: '.........'
vom Bieter einzutragen

liefern und betriebsbereit montieren.
Das alte Vorschaltgerät ist zu
demontieren und ordnungsgemäß
durch den AN zu entsorgen.
Menge: 10,000 St

**02.01.12 Vorschalt- und Zündgerät für NAV 150 W**
Vorschalt- und Zündgerät für
Natriumdampf-Hochdrucklampe
150 W, einschl. aller erforderliche
Geräte und Hebezeuge
sowie Zubehör als komplette Leistung.

angebotenes Fabrikat/Typ: '.........'
vom Bieter einzutragen

liefern und betriebsbereit montieren.
Das alte Vorschaltgerät ist zu
demontieren und ordnungsgemäß
durch den AN zu entsorgen.
Menge: 5,000 St

**02.01.13 Vorschaltgerät für Hochdruck-Metallhalogendampflampe**
Vorschaltgerät für
Hochdruck-Metallhalogendampflampe
einschl. aller erforderliche Geräte und
Hebezeuge
sowie Zubehör als komplette Leistung.

elektronisches Vorschaltgerät "Xtreme
Lumistep" für Leistungsreduzierung
der eingebauten CosmoPolis Lampe
(fest eingestellter Reduzierbetrieb
über 6,8 oder 10 Stunden) Die
Voreinstellung erfolgt auf 8 Stunden.

Fabrikat: Philips HID-PV XT 60/S
CPO-TW

liefern und betriebsbereit montieren.
Das alte Vorschaltgerät ist zu
demontieren und ordnungsgemäß
durch den AN zu entsorgen.
Menge: 3,000 St

**02.01.14 Retrofit Leuchtmittel Plug-and-Play, Alternative für 50 W SON-T/NAV-T**
Retrofit Leuchtmittel, Alternative für 50 W SON-T/NAV-T
Für den Einbau in technischen Mastansatzleuchten.

Lichtstrom:  3600 lm
Farbtemperatur:  2700 K
Leistung:  23 W
Sockel:  E27

Fabrikat: Philips MASTER LED SON-T 36-23W E27 727

Die MASTER LED SON-T ist eine Plug &Play Lösung und
kann
direkt am bestehenden KVG/VVG betrieben werden, weitere
Veränderungen an der Leuchte oder das Entfernen des
Zundgeräts sind nicht nötig.

Liefern und betriebsbereit einbauen. Das alte
Leuchtmittel ist zu
demontieren und ordnungsgemäß durch den AN zu
entsorgen.
Menge: 10,000 St

**02.01.15 Retrofit Leuchtmittel Plug-and-Play, Alternative für 70 W SON-T/NAV-T**
Retrofit Leuchtmittel, Alternative für 70 W SON-T/NAV-T
Für den Einbau in technischen Mastansatzleuchten.

Lichtstrom:  5400 lm
Farbtemperatur:  2700 K
Leistung:  34 W
Sockel:  E27

Fabrikat: Philips MASTER LED SON-T 54-34W E27 727

Die MASTER LED SON-T ist eine Plug &Play Lösung und
kann
direkt am bestehenden KVG/VVG betrieben werden, weitere
Veränderungen an der Leuchte oder das Entfernen des
Zundgeräts sind nicht nötig. Für horizontale Brennlage
geeignet.

Liefern und betriebsbereit einbauen. Das alte
Leuchtmittel ist zu
demontieren und ordnungsgemäß durch den AN zu
entsorgen.
Menge: 10,000 St

**02.01.16 Retrofit Leuchtmittel Plug-and-Play, Alternative für 100 W SON-T/NAV-T**
Retrofit Leuchtmittel, Alternative für 100 W
SON-T/NAV-T
Für den Einbau in technischen Mastansatzleuchten.

Lichtstrom:  8100 lm
Farbtemperatur:  2700 K
Leistung:  50 W
Sockel:  E40

Fabrikat: Philips MASTER LED SON-T 81-50W E40 727

Die MASTER LED SON-T ist eine Plug &Play Lösung und
kann
direkt am bestehenden KVG/VVG betrieben werden, weitere
Veränderungen an der Leuchte oder das Entfernen des
Zundgeräts sind nicht nötig. Für horizontale Brennlage
geeignet.

Liefern und betriebsbereit einbauen. Das alte
Leuchtmittel ist zu
demontieren und ordnungsgemäß durch den AN zu
entsorgen.
Menge: 5,000 St

**02.01.17 Retrofit Leuchtmittel Plug-and-Play, Alternative für 150 W SON-T/NAV-T**
Retrofit Leuchtmittel, Alternative für 150 W
SON-T/NAV-T
Für den Einbau in technischen Mastansatzleuchten.

Lichtstrom:  10.800 lm
Farbtemperatur:  2700 K
Leistung:  65 W
Sockel:  E40

Fabrikat: Philips MASTER LED SON-T 108-65W E40 727

Die MASTER LED SON-T ist eine Plug &Play Lösung und
kann
direkt am bestehenden KVG/VVG betrieben werden, weitere
Veränderungen an der Leuchte oder das Entfernen des
Zundgeräts sind nicht nötig. Für horizontale Brennlage
geeignet.

Liefern und betriebsbereit einbauen. Das alte
Leuchtmittel ist zu
demontieren und ordnungsgemäß durch den AN zu
entsorgen.
Menge: 5,000 St

**02.01.18 Retrofit Leuchtmittel, Alternative für 50 W SON-T/NAV-T**
Retrofit Leuchtmittel, Alternative für 50 W SON-T/NAV-T
Für den Einbau in technischen/dekorativen
Mastansatzleuchten.

Lichtstrom:  3600 lm
Farbtemperatur:  3000 K
Leistung:  24 W
Sockel:  E27/E40
Abstrahlwinkel:  360°

Fabrikat: taghelLED Serie 24 oder glw.

angebotenes Fabrikat/Typ: '.........'
vom Bieter einzutragen

Liefern und betriebsbereit einbauen. Vorhandenes
Vorschalt-
sowie Zündgerät fachgerecht abklemmen und außer Betrieb
nehmen. Das Retrofit-Leuchtmittel gemäß den
Herstellervorgaben direkt an die Netzspannung
anschließen.
Das alte Leuchtmittel ist zu demontieren und
ordnungsgemäß
durch den AN zu entsorgen.
Menge: 10,000 St

**02.01.19 Retrofit Leuchtmittel, Alternative für 70 W SON-T/NAV-T**
Retrofit Leuchtmittel, Alternative für 70 W SON-T/NAV-T
Für den Einbau in technischen/dekorativen
Mastansatzleuchte.

Lichtstrom:  5400 lm
Farbtemperatur:  3000 K
Leistung:  36 W
Sockel:  E27/E40
Abstrahlwinkel:  360°

Fabrikat: taghelLED Serie 24 oder glw.

angebotenes Fabrikat/Typ: '.........'
vom Bieter einzutragen

Liefern und betriebsbereit einbauen. Vorhandenes
Vorschalt-
sowie Zündgerät fachgerecht abklemmen und außer Betrieb
nehmen. Das Retrofit-Leuchtmittel gemäß den
Herstellervorgaben direkt an die Netzspannung
anschließen.
Das alte Leuchtmittel ist zu demontieren und
ordnungsgemäß
durch den AN zu entsorgen.
Menge: 10,000 St

**02.01.20 Retrofit Leuchtmittel, Alternative für 100 W SON-T/NAV-T**
Retrofit Leuchtmittel, Alternative für 100 W
SON-T/NAV-T
Für den Einbau in technischen/dekorativen
Mastansatzleuchten.

Lichtstrom:  8100 lm
Farbtemperatur:  3000 K
Leistung:  54 W
Sockel:  E27/E40
Abstrahlwinkel:  360°

Fabrikat: taghelLED Serie 24 oder glw.

angebotenes Fabrikat/Typ: '.........'
vom Bieter einzutragen

Liefern und betriebsbereit einbauen. Vorhandenes
Vorschalt-
sowie Zündgerät fachgerecht abklemmen und außer Betrieb
nehmen. Das Retrofit-Leuchtmittel gemäß den
Herstellervorgaben direkt an die Netzspannung
anschließen.
Das alte Leuchtmittel ist zu demontieren und
ordnungsgemäß
durch den AN zu entsorgen.
Menge: 5,000 St

**02.01.21 Retrofit Leuchtmittel, Alternative für 150 W SON-T/NAV-T**
Retrofit Leuchtmittel, Alternative für 150 W
SON-T/NAV-T
Für den Einbau in technischen/dekorativen
Mastansatzleuchten.

Lichtstrom:  9.450 lm
Farbtemperatur:  3000 K
Leistung:  63 W
Sockel:  E27/E40
Abstrahlwinkel:  360°

Fabrikat: taghelLED Serie 24 oder glw.

angebotenes Fabrikat/Typ: '.........'
vom Bieter einzutragen

Liefern und betriebsbereit einbauen. Vorhandenes
Vorschalt-
sowie Zündgerät fachgerecht abklemmen und außer Betrieb
nehmen. Das Retrofit-Leuchtmittel gemäß den
Herstellervorgaben direkt an die Netzspannung
anschließen.
Das alte Leuchtmittel ist zu demontieren und
ordnungsgemäß
durch den AN zu entsorgen.
Menge: 5,000 St

**02.01.22 Retrofit Leuchtmittel 180°**
Retrofit Leuchtmittel, Alternative für 50 W SON-T/NAV-T
Für den Einbau in technischen Mastansatzleuchten.

Lichtstrom:  4500 lm
Farbtemperatur:  3000 K
Leistung:  30 W
Sockel:  E27/E40
Abstrahlwinkel:  180°

Fabrikat: taghelLED Serie 22 oder glw.

angebotenes Fabrikat/Typ: '.........'
vom Bieter einzutragen

Liefern und betriebsbereit einbauen. Vorhandenes
Vorschalt-
sowie Zündgerät fachgerecht abklemmen und außer Betrieb
nehmen. Das Retrofit-Leuchtmittel gemäß den
Herstellervorgaben direkt an die Netzspannung
anschließen.
Das alte Leuchtmittel ist zu demontieren und
ordnungsgemäß
durch den AN zu entsorgen.
Menge: 2,000 St

**02.01.23 LED Deco Golf Ball 2**
LED Deco Golf Ball 2, E27, LEDww,
matte Kappe, 9 LED´s, 220-240V,
0,85W

gepl. Fabr./Typ: MK Illumination / LED
Deco Golf Ball 2 / 015-219

LED Tropfenlampe liefern und
einbauen. Inkl. An- und Abfahrt,
notwendiger Hebezeuge und
Absperrmaßnahmen.
Menge: 10,000 St

**02.01.24 Dichtring für Illuminationsfassung**
Dichtring für Illuminationsfassung

liefern und einbauen
Menge: 2,000 St

**02.01.25 Kondensator**
Kondensator 10-20 µF für NAV
Lampen liefern und betriebsbereit
montieren. Der defekte Kondensator
ist zu demontieren und
ordnungsgemäß durch den AN zu
entsorgen.
Menge: 10,000 St

**02.01.26 Keramikfassung E27 oder E40**
Keramikfassung E27 oder E40 liefern
und betriebsbereit montieren. Die alte
Fassung ist zu demontieren und
ordnungsgemäß durch den AN zu
entsorgen.
Menge: 10,000 St

**02.01.27 Kabelsicherungskasten EKM 2050**
Kabelsicherungskasten für
Durchgangsverdrahtung für
Masteinbau, Schutzklasse II, IP55,
Kabelanschluss max. drei Kabel 5 x 6
- 16 mm²
Abgangsklemmen 1 -2 Kabel 5 x 1 -
2,5 mm²
2 Sicherungssockeln Neozed E14
max 16 A, DIN 43628

Hersteller/Typ Tyco Elektronics
Energy/EKM2050 o. glw.

angebotenes Fabrikat/Typ: '.........'
vom Bieter einzutragen

Lichtmastsicherungskasten liefern und
im Mastanschlussraum auf C-Schiene
montieren, Erdungsleitung an
Masterdungspunkt anbinden und an
Lichtmastsicherungskasten
anschließen. Die vorh. Erdkabel 5x16
mm² an den Sicherungskasten
anschließen. Inkl. An- und Abfahrt,
Absperrmaßnahmen sowie
Funktionstest.  Das Altgerät ist zu
demontieren und ordnungsgemäß
durch den AN zu entsorgen.
Menge: 5,000 St

**02.01.28 Kabelsicherungskasten EKM 2020**
Kabelsicherungskasten für
Durchgangsverdrahtung für
Masteinbau, Schutzklasse II, IP55,
Kabelanschluss max. drei Kabel 5 x 6
- 16 mm²
Abgangsklemmen 1 -2 Kabel 5 x 1 -
2,5 mm²
2 Sicherungssockeln Neozed E14
max 16 A, DIN 43628

Hersteller/Typ Tyco Elektronics
Energy/EKM2020 o. glw.

angebotenes Fabrikat/Typ: '.........'
vom Bieter einzutragen

Lichtmastsicherungskasten liefern und
im Mastanschlussraum auf C-Schiene
montieren, Erdungsleitung an
Masterdungspunkt anbinden und an
Lichtmastsicherungskasten
anschließen. Die vorh. Erdkabel 5x16
mm² an den Sicherungskasten
anschließen. Inkl. An- und Abfahrt,
Absperrmaßnahmen sowie
Funktionstest.  Das Altgerät ist zu
demontieren und ordnungsgemäß
durch den AN zu entsorgen.
Menge: 5,000 St

**02.01.29 Kabelkasten mit FI-Schutz**
Kabelkasten mit FI-Schutz, Schutzart
IP54, Schutzklasse II
- 5-polige Ausf. (N, L1, L2, L3, PE)
- inkl. 2xSchraubkappe E14, D01
- inkl. 2xPasshülsen 6A
- inkl. 2xSchmelzeinsätze 6A
- inkl. Kabelabgangsdichtung 64058
- inkl. transparenter Gehäusedeckel
- komplette Durchgangsverdrahtung
- inkl. Hutschiene aus Kunststoff,
oben montiert
- inkl. RCCB-Schutzschalter
25A/0,003A über L2
- inkl. Überspannungsschutz HSW
7010
- inkl. Schaltbild auf
Berührungsschutzabdeckung
- inkl. Erdungslitze 10², 400 mm lang,
unverl. Schraube M8
- inkl. 2xMastbefestigungsschrauben
M6x12
- LxBxH: 340x84x92 mm, Ø 106mm

gepl. Fabr./Typ: / HSW Stadfeld /
Art.-Nr: 2529

Lichtmastsicherungskasten mit
integriertem Überspannungsschutz
und FI-Schutz liefern und im
Mastanschlussraum auf C-Schiene
montieren, Erdungsleitung an
Masterdungspunkt anbinden und an
Lichtmastsicherungskasten
anschließen. Die vorh. Erdkabel 5x16
mm² an den Sicherungskasten
anschließen. Inkl. An- und Abfahrt,
Absperrmaßnahmen sowie
Funktionstest.  Das Altgerät ist zu
demontieren und ordnungsgemäß
durch den AN zu entsorgen.
Menge: 2,000 St

**02.01.30 Verteilerkasten**
Verteilerkasten klein, 1-reihig für 2
oder 4 Pole, IP65 mit
FI-Schutzschalter 16A, 30 mA, Typ A
angebot. Fabrikat/Typ: '.........'
  vom Bieter
einzutragen

Liefern und in den Lichtmast einbauen
einchl. Klemmarbeiten und
Kleinmaterial sowie Funktionstest.
Menge: 2,000 St

**02.01.31 Mastanbausteckdose HSW 4011**
Mastanbausteckdose

- inkl. Anschlussleitung H05VV-F
3x1,5 mm², 6,0 m lang
- inkl. 2 Bohrschrauben zur
Befestigung 4,8x22 mm

gepl. Fabr./Typ:  / Stadtfeld GmbH &
Co. KG/ HSW 4011

Mastanbausteckdose einschl.
Anschlussleitung und Bohrschrauben
liefern und einbauen. Inkl. An- und
Abfahrt, notwendiger Hebezeuge und
Absperrmaßnahmen, Klemmarbeiten
und Kleinmaterial sowie Funktionstest.
Montagehöhe bis 6,0 m.
Menge: 2,000 St

**02.01.32 Mastanbausteckdose HSW 4041-FI-25A**
Mastanbausteckdose

- inkl. Anschlussleitung H05VV-F
3x1,5 mm², 6,0 m lang
- inkl. Fehlerstromschutzschalter
25A-2P-0,03A
- inkl. 2 Bohrschrauben zur
Befestigung 4,8x22 mm

gepl. Fabr./Typ:  / Stadtfeld GmbH &
Co. KG/ HSW 4041-FI-25A

Mastanbausteckdose einschl.
Anschlussleitung und Bohrschrauben
liefern und einbauen. Inkl. An- und
Abfahrt, notwendiger Hebezeuge und
Absperrmaßnahmen, Klemmarbeiten
und Kleinmaterial sowie Funktionstest.
Montagehöhe bis 6,0 m.
Menge: 1,000 St

**02.01.33 Halbschelle**
Halbschelle

gepl. Fabr./Typ: MK Illumination /
Halbschelle / 941-006

Edelstahlband einschl. Bügel und
PVC-Schutzband liefern. Die
Halbschelle am Lichtmast montieren.
Mastdurchmesser 10-14 cm,
Montagehöhe bis 6,0 m. Inkl. An- und
Abfahrt, notwendiger Hebezeuge und
Absperrmaßnahmen.
Menge: 8,000 St

**02.01.34 Leistungsreduzierung/ Umschaltrelais**
Leistungsreduzierung/ Umschaltrelais
mit KVG mit/ohne Steurleitung

Hersteller/Typ Tridonic/ZRM U6L  o.
glw.
angebotenes Fabrikat/Typ: '.........'
vom Bieter einzutragen

liefern und betriebsbereit montieren
Menge: 2,000 St

**02.01.35 Neozed-Sicherung 6 A**
Neozed -Sicherung komplett mit
Hülsenpasseinsatz und
Schraubkappe,
Bauform:  NEOZED
Größe:  D01
Nennstrom:  6 A
Gewinde:  E14

Fabrikat: Hager o. glw.
angebotenes Fabrikat/Typ: '.........'
vom Bieter einzutragen

liefern und betriebsbereit montieren.
Die defekte Sicherung ist
ordnungsgemäß durch den AN zu
entsorgen.
Menge: 20,000 St

**02.01.36 Mastdeckel für Stahlmast feuerverzinkt**
Abdeckung Mastsicherungskasten für
Stahlmast
aus Stahl feuerverzinkt. Die
Abmessung des Mastdeckels ist vom
Mast abzunehmen. Materialstärke
mindestens 1,5 mm.
Der beschädigte Mastdeckel ist zu
demontieren und ordnungsgemäß
durch den AN zu entsorgen.

liefern und montieren
Menge: 1,000 St

**02.01.37 Mastdeckel für Stahlmast pulverbeschichtet**
Abdeckung Mastsicherungskasten für
Stahlmast
aus Stahl pulverbeschichtet (hier ist
die gleiche RAL Farbe wie beim Mast
auszuführen). Die Abmessung des
Mastdeckels ist vom Mast
abzunehmen. Materialstärke
mindestens 1,5 mm.
Der beschädigte Mastdeckel ist zu
demontieren und ordnungsgemäß
durch den AN zu entsorgen.

liefern und montieren
Menge: 2,000 St

**02.01.38 Mastdeckel für Betonmast**
Mastdeckel für Betonmast aus A2-
Edelstahl, Mastöffnung
140 x 380 mm, Abmessung des
Mastdeckels 210 x 550 mm,
Materialstärke mindestens 1,5 mm.
Der beschädigte Mastdeckel ist zu
demontieren und ordnungsgemäß
durch den AN zu entsorgen.

liefern und montieren
Menge: 1,000 St

#### Bereich 02.02 Leuchten Zubehör

**02.02.1 Beigestellte Ansatz-, Aufsatzleuchte montieren**
Beigestellte Ansatz- bzw. Aufsatzleuchte (technische
oder
dekorative Leuchte) an Stahl- oder Betonmast bis zu
einer
Masthöhe von 8,00 m fachgerecht montieren.

Die Transportkosten der beigestellten Leuchten vom
Bauhof der
Gemeinde Fredersdorf-Vogelsdorf zur Baustelle (maximal
5 km)
sind im Angebotspreis für die Montage mit zu
berücksichtigen.

Inkl. An- und Abfahrt, notwendiger Hebezeuge,
Absperrmaßnahmen, Klemmarbeiten und Kleinmaterial sowie
Funktionstest.
Menge: 10,000 St

**02.02.2 Beigestellte Leuchte "Eggersdorf" Doppelausleger**
Beigestellte Leuchte "Eggersdorf" als Ersatz für
Schwaben IV
Leuchten an einem Stahlmast mit Doppelausleger bis zu
einer
Höhe von 6 m montieren.

Der Leuchtenkopf ist mittels Adapter am Rohrbogen zu
installieren, auszurichten und fachgerecht an den
Lichtmastsicherungskasten im Mastanschlussraum
anzuschließen.

Die Transportkosten der beigestellten Leuchten vom
Bauhof der
Gemeinde Fredersdorf-Vogelsdorf zur Baustelle (maximal
5 km)
sind im Angebotspreis für die Montage mit zu
berücksichtigen.

Inkl. An- und Abfahrt, notwendiger Hebezeuge,
Absperrmaßnahmen, Klemmarbeiten und Kleinmaterial sowie
Funktionstest.
Menge: 20,000 St

**02.02.3 Beigestellte Leuchte "Eggersdorf" Einzelausleger**
Beigestellte Leuchte "Eggersdorf" als Ersatz für
Schwaben IV
Leuchten an einem Stahlmast mit Einzelausleger bis zu
einer
Höhe von 6 m montieren.

Der Leuchtenkopf ist mittels Adapter am Rohrbogen zu
installieren, auszurichten und fachgerecht an den
Lichtmastsicherungskasten im Mastanschlussraum
anzuschließen.

Die Transportkosten der beigestellten Leuchten vom
Bauhof der
Gemeinde Fredersdorf-Vogelsdorf zur Baustelle (maximal
5 km)
sind im Angebotspreis für die Montage mit zu
berücksichtigen.

Inkl. An- und Abfahrt, notwendiger Hebezeuge,
Absperrmaßnahmen, Klemmarbeiten und Kleinmaterial sowie
Funktionstest.
Menge: 10,000 St

**02.02.4 LED-Außenleuchten "Eggersdorf"**
Liefern und montieren einer dekorativen Bogenleuchte,
Typ
"Eggersdorf", mit zwei außenliegenden Lamellen zur
Montage
an einem vorhandenen Leuchtenbogen für Leuchten mit
Einzel-
oder Doppelausleger.

Leuchtengehäuse: Aluminium-Formteil (Ø550mm x 410mm)
Schraubverbindungen: Edelstahl, rostfrei
2 außenliegenden Lamellen (im Leuchtenschirm-Bereich),
Aluminium
Leuchtenabdeckung: Polycarbonat, klar  D=214mm (innen),
H= 241mm
elektrische Bestückung: 2x RLE-LED
Systemleistung entsprechend der vorhandenen Leuchte,
Festlegung nach Abstimmung mit dem Auftraggeber
Lichtfarbe: 3000K (warmweiß), CRI: Ra = 80
Lichtlenktechnik: Linsentechnik T3  asym., stark
breitstrahlend
LED-Lebensdauer: >100.000h (L90B10 bei Ta=25°C und
700mA)
EVG mit Überspannungsschutz 10kV
ZHAGA book 18 Sockel an Leuchtenunterseite inkl.
D4i-EVG
EVG-Lebensdauer: >100.000h (bei Ta=25°C)
Schutzklasse I,
Schutzart IP 65
Prüfzeichen: ENEC/ CE auf allen elektronischen
Bauteilen
Farbgebung: RAL nach Wunsch AG

Der Leuchtenkopf ist montiert u. anschlussfertig
verdrahtet mit
werkseitig installierter Anschlussleitung für 6m LPH
zu liefern.

Der Leuchtenkopf ist mittels Adapter am Rohrbogen zu
installieren, auszurichten und fachgerecht an den
Lichtmastsicherungskasten im Mastanschlussraum
anzuschließen.

liefern, montieren, betriebsbereit anschließen
Menge: 1,000 St

**02.02.5 Technische Straßenleuchte Iridium Gen4 Mini**
Technische Straßenleuchte als Auf-
und Ansatzleuchte in
LED-Modultechnik Iridium gen4 Mini

Technische Daten:

Lichtstrom LED-Modul:
wie vorh. Leuchte

(bis 2.800 lm)
Optik:
wie vorh. Leuchte
Farbtemperatur:
3.000 K oder 4.000 K
Farbwiedergabeindex:
=70 oder =80
Nutzlebensdauer:
100.000h
Pulverbeschichtet:
RAL 7035
Schutzklasse:
I
Schutzart:
IP 66
Schlagfestigkeit:
IK 10
Überspannungsschutz:
10 kV
Steuerung
CityTouch

10 Jahre Garantie
Optional GentleBeam Wanne

Fabrikat: Philips Signify Iridium gen4
BGP501 (CityTouch)

liefern und betriebsbereit montieren.
Inkl. An- und Abfahrt, notwendiger
Hebezeuge, Absperrmaßnahmen,
Klemmarbeiten und Kleinmaterial
sowie Funktionstest
Menge: 1,000 St

**02.02.6 Technische Straßenleuchte Mini Luma Gen2**
Technische Straßenleuchte als Auf-
und Ansatzleuchte in
LED-Modultechnik Mini Luma Gen2

Technische Daten:

Lichtstrom LED-Modul:
wie vorh. Leuchte
Optik:
DM10
Farbtemperatur:
3.000 K oder 4.000 K
Farbwiedergabeindex:
=70 oder =80
Nutzlebensdauer:
100.000h
Pulverbeschichtet:
Futura Gris 900 Sablé
Schutzklasse:
II
Schutzart:
IP 66
Schlagfestigkeit:
IK 10
Überspannungsschutz:
10 kV
Steuerung
CityTouch

10 Jahre Garantie

Fabrikat: Philips Signify Iridium gen4
BGP704 (CityTouch)

liefern und betriebsbereit montieren.
Inkl. An- und Abfahrt, notwendiger
Hebezeuge, Absperrmaßnahmen,
Klemmarbeiten und Kleinmaterial
sowie Funktionstest
Menge: 1,000 St

**02.02.7 Technische Außenleuchte Philips Kofferleuchte 50/70 Watt**
Technische Außenleuchte Philips
Kofferleuchte für 50/70 Watt NAV,
incl. Leuchtmittel, glasfaserverstärktes
Kunststoffgehäuse dunkelgrau,
Spiegeloptik, Kunststoffabdeckung
aus Polycarbonat, Schutzklasse II,
Lampengehäuse IP65,
Universalanschluß aus Alu-Druckguss
für Aufsatz oder Auslegermontage.
Fabrikat: Philips o. glw.

angebotenes Fabrikat/Typ: '.........'
vom Bieter einzutragen

liefern und betriebsbereit montieren.
Inkl. An- und Abfahrt, notwendiger
Hebezeuge, Absperrmaßnahmen,
Klemmarbeiten und Kleinmaterial
sowie Funktionstest
Menge: 1,000 St

**02.02.8 Technische Außenleuchte Philips Kofferleuchte 100/150 Watt**
Technische Außenleuchte Philips
Kofferleuchte für 100/150 Watt NAV,
incl. Leuchtmittel, glasfaserverstärktes
Kunststoffgehäuse dunkelgrau,
Spiegeloptik, Kunststoffabdeckung
aus Polycarbonat, Schutzklasse II,
Lampengehäuse IP65,
Universalanschluß aus Alu-Druckguss
für Aufsatz oder Auslegermontage.
Fabrikat: Philips o. glw.

angebotenes Fabrikat/Typ: '.........'
vom Bieter einzutragen

liefern und betriebsbereit montieren.
Inkl. An- und Abfahrt, notwendiger
Hebezeuge, Absperrmaßnahmen,
Klemmarbeiten und Kleinmaterial
sowie Funktionstest
Menge: 1,000 St

**02.02.9 Dekorative LED Außenleuchte Schwaben IV 1-fach**
Dekorative LED Außenleuchte
Schwaben IV

Dekorative Leuchte für Montage an
Mastbögen.
Schwaben IV, Firma 2K Moxa Lighting
GmbH für 1x2K 1xNAV-E 70 W,
Lph.6,0m
Beschreibung:
- Leuchtengehäuse und Dach aus
Aluminiumguss, Ausleger aus
Aluminiumrohr, verschweißt,
vorbehandelt u. pulverbeschichtet,
RAL nach Wahl des Auftraggebers.
- Verbindungselemente aus Edelstahl.
- Installationsträger mit kompletter
Elektrobaugruppe für 230V
kompensiert. Über Bajonettverschluss
u. Trennstecker lösbar.
- Leuchtenabdeckung aus UV- und
schlagbeständigem Kunststoff, lösbar
über Schraubgewinde bzw.
Bajonettverschluss mit 3 zu
lockernden Schrauben.
- Mast Zopf Durchm. 76mm

Schutzgrad:  IP 54
Schutzklasse:  II
Bestückung:  1xNAV-E 70 W

liefern und betriebsbereit montieren.
Inkl. An- und Abfahrt, notwendiger
Hebezeuge, Absperrmaßnahmen,
Klemmarbeiten und Kleinmaterial
sowie Funktionstest
Menge: 1,000 St

**02.02.10 Dekorative LED Außenleuchte Schwaben IV.I 2-fach**
Dekorative LED Außenleuchte
Schwaben IV.I

Dekorative Leuchte für Montage an
Mastbögen.
Schwaben IV, Firma 2K Moxa Lighting
GmbH für 1x2K 1xNAV-E 70 W,
Lph.6,0 m
Beschreibung:
- Leuchtengehäuse und Dach aus
Aluminiumguss, Ausleger aus
Aluminiumrohr, verschweißt,
vorbehandelt u. pulverbeschichtet,
RAL nach Wahl des Auftraggebers.
- Verbindungselemente aus Edelstahl.
- Installationsträger mit kompletter
Elektrobaugruppe für 230V
kompensiert. Über Bajonettverschluss
u. Trennstecker lösbar.
- Leuchtenabdeckung aus UV- und
schlagbeständigem Kunststoff, lösbar
über Schraubgewinde bzw.
Bajonettverschluss mit 3 zu
lockernden Schrauben.
- Mast Zopf Durchm. 76mm

Schutzgrad:  IP 54
Schutzklasse:  II
Bestückung:  1xNAV-E 70 W

liefern und betriebsbereit montieren.
Inkl. An- und Abfahrt, notwendiger
Hebezeuge, Absperrmaßnahmen,
Klemmarbeiten und Kleinmaterial
sowie Funktionstest
Menge: 1,000 St

**02.02.11 Außenleuchte für Verkehrsanlagen Philips CityCharm Cone**
Dekorative Straßenleuchte in
LED-Modultechnik Philips CityCharm -
BDS491 - Cone

Technische Daten:

Lichtstrom LED-Modul:
wie vorh. Leuchte

(bis 2.500 lm)
Optik:
wie vorh. Leuchte
Farbtemperatur:
3.000 K
Farbwiedergabeindex:
=70 oder =80
Nutzlebensdauer:
100.000h
Pulverbeschichtet:
RAL 7035
Schutzklasse:
I
Schutzart:
IP 66
Schlagfestigkeit:
IK 10
Überspannungsschutz:
10 kV
Steuerung
CityTouch

10 Jahre Garantie
Optional GentleBeam Wanne

Fabrikat: Philips CityCharm Cone
BDS491 GRN25/730

liefern und betriebsbereit montieren.
Inkl. An- und Abfahrt, notwendiger
Hebezeuge, Absperrmaßnahmen,
Klemmarbeiten und Kleinmaterial
sowie Funktionstest
Menge: 1,000 St

**02.02.12 Rundmodul LED-R84**
Rundmodul LED-R84

Mit den folgenden Funktionen:
- Leistungsreduzierung, (positive
Logig), "AutomaticDimControl"
- Einstellung verschiedener
Beleuchtungsniveaus - "MultiLevel"
- Leistungsnachführung für
Konstantlichtstrom - "ConstantFlux"
automatische Leistungsrückregelung
bei Übertemperatur "TempSafe"
- einschl. Leuchtenabdeckung aus
UV- und schlagbeständigem
Kunststoff, lösbar über
Schraubgewinde bzw.
Bajonettverschluss mit 3 zu
lockernden Schrauben.
- Bestückung: 1x2K LED Board 3158
lm/33W oder 4450 lm/53W

liefern und betriebsbereit montieren.
Inkl. An- und Abfahrt, notwendiger
Hebezeuge, Absperrmaßnahmen,
Klemmarbeiten und Kleinmaterial
sowie Funktionstest. Das alte
Leuchtmittel einschl. Vorschalt- und
Zundgerät sowie Abdeckung ist zu
demontieren und ordnungsgemäß
durch den AN zu entsorgen.
Menge: 1,000 St

**02.02.13 Philips GearFlex-Box Mini Modul**
Philips Treiber GearFlex-Box Mini
Modul nach Leuchtentyp
programmiert.

liefern und betriebsbereit montieren.
Inkl. An- und Abfahrt, notwendiger
Hebezeuge, Absperrmaßnahmen,
Klemmarbeiten und Kleinmaterial
sowie Funktionstest
Menge: 1,000 St

**02.02.14 LED-Außenleuchten Siteco City-Light Plus**
CITY-LIGHT PLUS LED, Mastleuchte, Modul 540 iQ.

Lichttechnik:
- primäre Lichtlenkung mit 3-Zonen Facetten-Reflektor,
aus
Kunststoff, Silber beschichtet, hochglänzend,
strukturiert,
- primäre lichttechn. Abdeckung: Abdeckung, aus PMMA,
klar,
- Lichtverteilung: P1.0a oder ST1.2a.

Elektrik: LED High Power LED,
- Bemessungslichtstrom: Ersatz für 70 W NAV,
- Lichtfarbe: 830,
- Farbtemperatur: 3000K.
- Farbwiedergabe: CRI > 80.
- Vorschaltgerät: EVG Plus,
- Schutzart (gesamt): IP65,
- Schutzklasse (gesamt): SK II (Schutzisoliert),
- Bemessungslebensdauer: 100.000h (25°C).
- Elektronische Leistungsreduzierung

liefern und betriebsbereit montieren. Inkl. An- und
Abfahrt,
notwendiger Hebezeuge, Absperrmaßnahmen, Klemmarbeiten
und Kleinmaterial sowie Funktionstest
Menge: 2,000 St

**02.02.15 LED-Außenleuchten Siteco Laterne iQ**
Laterne iQ LED, Mastleuchte, Modul 540 iQ-SR Siteco.

Lichttechnik:
- primäre Lichtlenkung mit 3-Zonen Facetten-Reflektor,
aus
Kunststoff, Silber beschichtet, hochglänzend,
strukturiert,
- primäre lichttechn. Abdeckung: Abdeckung, aus PMMA,
klar,
- Lichtverteilung: P1.0a oder ST1.2a.

Elektrik: LED High Power LED,
- Bemessungslichtstrom: Ersatz für 70 W NAV,
- Lichtfarbe: 830,
- Farbtemperatur: 3000K.
- Farbwiedergabe: CRI > 80.
- Vorschaltgerät: EVG Plus,
- Schutzart (gesamt): IP65,
- Schutzklasse (gesamt): SK II (Schutzisoliert),
- Bemessungslebensdauer: 100.000h (25°C).
- Elektronische Leistungsreduzierung

liefern und betriebsbereit montieren. Inkl. An- und
Abfahrt,
notwendiger Hebezeuge, Absperrmaßnahmen, Klemmarbeiten
und Kleinmaterial sowie Funktionstest
Menge: 2,000 St

**02.02.16 Technische LED Außenleuchte ASL 2010**
Außenleuchten für Verkehrsanlagen (LED)
als Aufsatz-/Ansatzleuchte an Leuchtenmast, Lph bis
6,0 m

- Leuchtenlichtstrom: wie vorh. Leuchte
- Leuchtenleistung: wie vorh. Leuchte
- Schutzklasse II
- Schutzgrad IP 55
- Gehäuse aus Aluminiumdruckguss mit PC-Wanne
  UV-stabilisiert
- Mastaufsatz 76mm
- Farbe: RAL nach Wahl des Auftraggebers

Fabrikat: Leipziger Leuchten / Typ ASL 2010 LED

liefern und betriebsbereit montieren. Inkl. An- und
Abfahrt,
notwendiger Hebezeuge, Absperrmaßnahmen, Klemmarbeiten
und Kleinmaterial sowie Funktionstest
Menge: 1,000 St

**02.02.17 Technische Außenleuchte ASL 2010/1**
Außenleuchten für Verkehrsanlagen
als Aufsatz-/Ansatzleuchte an
Leuchtenmast, Lph 6,0 m

- Schutzklasse II
- Schutzgrad IP 55
- Gehäuse aus Aluminiumdruckguss
mit PC-Wanne
  UV-stabilisiert
- Mastaufsatz 76mm
- Farbe: RAL nach Wahl des
Auftraggebers
- Bestückung 1x NAV-T 70 W oder
NAV-T 100 W

Fabrikat: Leipziger Leuchten / Typ
ASL 2010/1 LED

liefern und betriebsbereit montieren.
Inkl. An- und Abfahrt, notwendiger
Hebezeuge, Absperrmaßnahmen,
Klemmarbeiten und Kleinmaterial
sowie Funktionstest
Menge: 1,000 St

**02.02.18 Hausseitige Abschirmung für Mini Iridium gen4**
Hausseitige Abschirmung für Mini
Iridium gen4 Leuchten BL1 oder BL2

liefern und betriebsbereit montieren.
Inkl. An- und Abfahrt, notwendiger
Hebezeuge und Absperrmaßnahmen
Menge: 1,000 St

**02.02.19 Prismenwanne PMMA für Mastauf- und Ansatzleuchte**
Prismenwanne PMMA für Mastauf-
und Ansatzleuchte demontieren, neue
Prismenwanne liefern und montieren
einschl. aller erforderlichen Geräte
und Hebezeuge sowie Zubehör

Ausführung wie Fabrikat: Kleiner
Koffer Philips AEG Licht o. glw.

Anfallende nicht weiter verwendbare
Materialien sind fachgerecht zu
entsorgen.
Menge: 1,000 St

**02.02.20 Überspannungs-Ableiter**
Überspannungs-Ableiter
Mehrpoliger Überspannungs-Ableiter
Typ 2 nach EN 61643-11
zum Einsatz in
Kabelübergangskästen.
Mit Schutz der Steuerphase
Möglichkeit zur Abschaltung der
Leuchte im Falle eines Defekts
sowie zusätzlich integrierte getrennte
optische Defektanzeige für
Versorgungsspannung und
Steuerphase
Höchste Dauerspannung: 275 V ac
Schutzpegel: <= 1,5 kV
Nennableitstoßstrom (8/20): 5 kA
Gesamtableitstoßstrom (8/20): 20 kA
Folgestromlöschfähigkeit [N-PE]: 100
A eff
Max. netzseitiger Überstromschutz: 16
A gG
Max. Laststrom AC: 10 A
Energetische Koordination nach DIN
EN 62305-4
mit Ableitern der Red/Line-Familie

Fabrikat: DEHN / Typ: DCOR L 3P
275 SO LTG o.glw.

angebotenes Fabrikat/Typ: '.........'
vom Bieter einzutragen

liefern und betriebsbereit montieren.
Der alte Überspannungs-Ableiter ist
zu demontieren und ordnungsgemäß
durch den AN zu entsorgen.
Menge: 5,000 St

**02.02.21 Weihnachtsstern mit Rahmen**
Classic Star 85 x 95 cm,
Mastmontage, 24 x E27 Fassung,
ohne Leuchtmittel, 220-240V
Die Sterne sind bereits auf dem
Rahmen vorgefertigt.

gepl. Fabr./Typ: MK Illumination /
Classic Star 951-003

Weihnachtssterne werden durch den
AG bauseits zur Verfügung gestellt.

Weihnachtssterne an die Rahmen
montieren und in die am Mast
vormontierten Halbschellen stecken.
Inkl. An- und Abfahrt, notwendiger
Hebezeuge und Absperrmaßnahmen.
Menge: 20,000 St

#### Bereich 02.03 Straßenbeleuchtungsmaste

**02.03.1 Stahlmast, 4,5 m Lichtpunkthöhe**
Stahlmast gem. DIN EN 40
- Lichtpunkthöhe 4,5 m,
- Feuerverzinkt,
- Erdstück 0,8 m
- Wandstärke 3 mm, zylindrisch
abgesetzt
- Zopfdurchmesser 76 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.2 Stahlmast, 5,0 m Lichtpunkthöhe**
Stahlmast gem. DIN EN 40
- Lichtpunkthöhe 5,0 m,
- Feuerverzinkt,
- Erdstück 0,8 m
- Wandstärke 3 mm, konisch rund
- Zopfdurchmesser 76 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 5,000 St

**02.03.3 Stahlmast, 6,0 m Lichtpunkthöhe**
Stahlmast gem. DIN EN 40
- Lichtpunkthöhe 6,0 m,
- Feuerverzinkt, pulverbeschichtet u.
lackiert nach RAL (hier ist die gleiche
RAL Farbe wie Leuchte auszuführen),
- Erdstück 1,0 m
- Wandstärke 3 mm, konisch, rund
- Zopfdurchmesser 76 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.4 Stahlmast, 7,0 m Lichtpunkthöhe**
Stahlmast gem. DIN EN 40
- Lichtpunkthöhe 7,0 m,
- Feuerverzinkt,
- Erdstück 1,0 m
- Wandstärke 3 mm, konisch, rund
- Zopfdurchmesser 76 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.5 Peitschenmast aus Stahl 6,0 m Lichtpunkthöhe**
Peitschenmast aus Stahl gem. DIN
EN 40
- Lichtpunkthöhe 6,0 m,
- Feuerverzinkt, pulverbeschichtet u.
lackiert nach RAL (hier ist die gleiche
RAL Farbe wie Leuchte auszuführen),
- Ausladung 1,5m
- Erdstück 1,0 m
- Wandstärke 3 mm, konisch, rund
- Zopfdurchmesser 60 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.6 Peitschenmast aus Stahl 7,0 m Lichtpunkthöhe**
Peitschenmast aus Stahl gem. DIN
EN 40
- Lichtpunkthöhe 7,0 m,
- Feuerverzinkt,
- Ausladung 1,5m
- Erdstück 1,0 m
- Wandstärke 3 mm, konisch, rund
- Zopfdurchmesser 60 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.7 Peitschenmast aus Stahl 8,0 m Lichtpunkthöhe**
Peitschenmast aus Stahl gem. DIN
EN 40
- Lichtpunkthöhe 8,0 m,
- Feuerverzinkt,
- Ausladung 2,5m
- Erdstück 1,0 m
- Wandstärke 3 mm, konisch, rund
- Zopfdurchmesser 60 mm
- inkl. Korrosionsschutzmanschette
aus aufgeschr. PE mit Kantenschutz
für Kabeleinführungsöffnung
- inkl. Bodenplatte
- Oberhalb der
Kabeleinführungsöffnung ist der Mast
in Beton einzubetten, Durchmesser 50
cm, Stärke 30 cm.
- Lichtmast ist entsprechend
Bauherrenvorgabe zu nummerieren

angebotenes Fabrikat/Typ: '.........'
vom Bieter einzutragen

liefern und montieren einschl.
Erdarbeiten (Boden für Aufstellung der
Maste ausheben, wieder verfüllen und
verdichten) und der erforderl. Gerüste
und Hebezeuge.
Menge: 1,000 St

**02.03.8 Ausleger für Ansatzleuchten 400 mm**
Ausleger für Ansatzleuchten, Stahl,
feuerverzinkt
- Mastzopfdurchmesser 76 mm,
- Länge 400 mm
- Leuchtenanschluss 60 mm
angebotenes Fabrikat/Typ: '.........'
vom Bieter einzutragen

liefern und montieren einschl.
erforderl. Gerüste und Hebezeuge.
Menge: 1,000 St

**02.03.9 Ausleger für Ansatzleuchten 1000 mm**
Ausleger für Ansatzleuchten, Stahl,
feuerverzinkt
- Mastzopfdurchmesser 76 mm,
- Länge 1000 mm
- Leuchtenanschluss 60 mm
angebotenes Fabrikat/Typ: '.........'
vom Bieter einzutragen

liefern und montieren einschl.
erforderl. Gerüste und Hebezeuge.
Menge: 1,000 St

**02.03.10 Ausleger für Ansatzleuchten Demontage/Montage**
Ausleger für Ansatzleuchten aus dem
defekten Mast demontieren und auf
den neuen Mast montieren, einschl.
erforderl. Gerüste und Hebezeuge.
Menge: 2,000 St

**02.03.11 Straßenbeleuchtungsmast ausrichten**
Straßenbeleuchtungsmast ausrichten
bis Lichtpunkthöhe 9,0 m
einschl. erforderlicher Erd-,  Pflaster-
und Nebenarbeiten sowie Hebezeuge,
als komplette Leistung
Menge: 20,000 St

**02.03.12 Lieferung und Montage eines Beschriftungsschildes**
Lieferung und Montage eines
Beschriftungsschildes für
Leuchtenmast, dauerhaft
witterungsbeständig
Schildgröße:  B = 60 mm /
H = 30 mm
Schrifthöhe:  18 mm

liefern und montieren
Menge: 5,000 St

#### Bereich 02.04 Straßenbeleuchtungsschrank

**02.04.1 Schrank für Straßenbeleuchtung**
Schrank für Straßenbeleuchtung, IP
43, Vollpolyester, witterungsbeständig,
schlag- und stoßfest, schwer
entflammbar, Schlossgehäuse für
Profilhalbzylinder, Farbe RAL 7035 gr
EVU: Der Schaltschrank ist entspr.
den Vorderungen des EVU für den
Einbau des Hausanschluss, Messung
und Steuereinheit vorzubereiten. Der
Platzbedarf im Schrank für die
notwendigen Steuermodule ist zu
prüfen und zu berücksichtigen.

- Säule Größe 0
- Platz für HA Kasten
- Zählertafel/TRE IP 54
- 3 Leistungsschütze, davon 2 über
Astroschaltuhr zur gestaffelten
Nachtunterbrechung
- Anzahl der Abgänge 6, 3polig,
- Absicherung durch
Leitungsschutzschalter 16A
- Hauptschalter 63A sperrbar
- Steuerung über Astroschaltuhr
SELEKTA 172 top3
- Doppeltes Schließsystem.
- 6 Abgangsklemmen 16 mm² / 5 pol.
- Beschriftungsarbeiten im
Beleuchtungsschrank (Kenzeichnung
der Abgänge mit Straßennamen und
Straßenseite.

Zugehörig sind Zylinderschloß und
Normsockel,

- Der Einbauzylinder ist entsprechend
dem Schließsystem für
Straßenbeleuchtungssäulen der
Gemeinde Fredersdorf-Vogelsdorf
einzubauen (ABUS - 31E721).
- Die Ausrüstungsliste und
Schaltpläne sind in Folie zu
schweißen und in der Innentür
anzubringen

Zusatzausrüstung:
Beleuchtungsbaustein mit FI-
Schutzschalter und Steckdose

Der Anschluss des
Straßenbeleuchtungsschrankes ans
Netz erfolgt im Auftrag der E.DIS AG.
Der Auftragnehmer hat die Umlegung
des Netzanschlusses bei der E.DIS zu
beantragen und die zeitliche
Einordnung des Anschlusses mit der
E.DIS abzustimmen. Die Kosten für
die Umlegung des Netzanschlusses
sind im Angebotspreis für die
Lieferung und Montage des
Schrankes nicht mit zu
berücksichtigen.

Fabrikat: UESA SB-S-6 o.glw.

angebotenes Fabrikat/Typ: '.........'
vom Bieter einzutragen

liefern, montieren und anschließen
einschl damit verb. Erdarbeiten
Menge: 1,000 St

**02.04.2 Kabelverteilerschrank Größe 00**
Kabelverteilerschrank Größe 00
- Werkstoff: glasfaseverstärktes
Polyester FS 833 nach
DIN 16913
- Farbe: RAL 7035 gr
- Schutzart: IP 43
- Abm.: Breite 480mm/Höhe
845mm/Tiefe 315mm
- Schließung:
Drei-Punkt-Basküleverschl. für 2
Profilhalbzylinder
- Einbauten: 4 NH-Sicherungsleisten
100A-660V Gr.00
- Normsockel

- Der Einbauzylinder ist entsprechend
dem Schließsystem für
Straßenbeleuchtungssäulen der
Gemeinde Fredersdorf-Vogelsdorf
einzubauen (ABUS - 31E721).

Fabrikat: Hager B040 FL o. glw.

angebotenes Fabrikat/Typ: '.........'
vom Bieter einzutragen

liefern, montieren und anschließen
einschl. Erdarbeiten
Menge: 1,000 St

**02.04.3 Hauptschalter 63 A**
Hauptschalter 63 A

- Bemessungsspannung: 400 V
- Bemessungsstrom: 63 A
- Polanzahl: 3 P

Fabrikat: Hager o. glw.

angebotenes Fabrikat/Typ: '.........'
vom Bieter einzutragen

inkl. Klemm- und
Verdrahtungsmaterial liefern und im
Schaltschrank betriebsbereit
einbauen. Das defekte Modulgerät ist
zu demontieren und ordnungsgemäß
durch den AN zu entsorgen.
Menge: 5,000 St

**02.04.4 D0-Sicherungslasttrennschalter dreipolig**
D0-Sicherungslasttrennschalter
dreipolig schaltbar für D02
Sicherungen, für
Hutschienenmontage.

Sicherungsgröße:  D02
Polanzahl:  3 P
Nennstrom:  63 A
Polart:  3 P

Fabrikat: Hager o. glw.

angebotenes Fabrikat/Typ: '.........'
vom Bieter einzutragen

inkl. Klemm- und
Verdrahtungsmaterial liefern und im
Schaltschrank betriebsbereit
einbauen. Das defekte Modulgerät ist
zu demontieren und ordnungsgemäß
durch den AN zu entsorgen.
Menge: 2,000 St

**02.04.5 Leitungsschutzschalter B-10A, 1-polig**
Leitungsschutzschalter 10 A, 1-polig

- Nennstrom: 10 A
- Bemessungsbetriebsspannung:
230/400 V
- Auslösercharakteristik: B
- Polanzahl: 1 P
- Schaltvermögen: 6 kA

Fabrikat: Hager o. glw.
angebotenes Fabrikat/Typ: '.........'
vom Bieter einzutragen

inkl. Klemm- und
Verdrahtungsmaterial liefern und im
Schaltschrank betriebsbereit
einbauen. Das defekte Modulgerät ist
zu demontieren und ordnungsgemäß
durch den AN zu entsorgen.
Menge: 1,000 St

**02.04.6 Leitungsschutzschalter B-16A, 1-polig**
Leitungsschutzschalter 16 A, 1-polig

- Nennstrom: 16 A
- Bemessungsbetriebsspannung:
230/400 V
- Auslösercharakteristik: B
- Polanzahl: 1 P
- Schaltvermögen: 6 kA

Fabrikat: Hager o. glw.
angebotenes Fabrikat/Typ: '.........'
vom Bieter einzutragen

inkl. Klemm- und
Verdrahtungsmaterial liefern und im
Schaltschrank betriebsbereit
einbauen. Das defekte Modulgerät ist
zu demontieren und ordnungsgemäß
durch den AN zu entsorgen.
Menge: 2,000 St

**02.04.7 Leitungsschutzschalter B-20A, 1-polig**
Leitungsschutzschalter 20 A, 1-polig

- Nennstrom: 20 A
- Bemessungsbetriebsspannung:
230/400 V
- Auslösercharakteristik: B
- Polanzahl: 1 P
- Schaltvermögen: 6 kA

Fabrikat: Hager o. glw.
angebotenes Fabrikat/Typ: '.........'
vom Bieter einzutragen

inkl. Klemm- und
Verdrahtungsmaterial liefern und im
Schaltschrank betriebsbereit
einbauen. Das defekte Modulgerät ist
zu demontieren und ordnungsgemäß
durch den AN zu entsorgen.
Menge: 2,000 St

**02.04.8 Fehlerstrom-Schutzschalter B-25A, 30mA**
Fehlerstrom-Schutzschalter B-25A,
30mA

- Nennstrom: 25 A
- Bemessungsbetriebsspannung: 240
V
- Auslösercharakteristik: B
- Bemessungsfehlerstrom: 30 mA
- Ausschaltvermögen Icn AC nach IEC
60898-1: 6 kA
Fabrikat: Hager o. glw.

angebotenes Fabrikat/Typ: '.........'
vom Bieter einzutragen

inkl. Klemm- und
Verdrahtungsmaterial liefern und im
Schaltschrank betriebsbereit
einbauen. Das defekte Modulgerät ist
zu demontieren und ordnungsgemäß
durch den AN zu entsorgen.
Menge: 2,000 St

**02.04.9 Installationsschütz 25 A, 3-polig**
Leistungsschütz 25 A, 3-polig

- Nennstrom: 25 A
- Bemessungsbetriebsspannung: 400
V
- Kontaktanzahl: 3
- Kontaktart: 4S

Fabrikat: Hager o. glw.
angebotenes Fabrikat/Typ: '.........'
vom Bieter einzutragen

inkl. Klemm- und
Verdrahtungsmaterial liefern und im
Schaltschrank betriebsbereit
einbauen. Das defekte Modulgerät ist
zu demontieren und ordnungsgemäß
durch den AN zu entsorgen.
Menge: 2,000 St

**02.04.10 Installationsschütz 63 A, 3-polig**
Installationsschütz 63 A, 3-polig

- Nennstrom: 63 A
- Bemessungsbetriebsspannung: 400
V
- Kontaktanzahl: 3
- Kontaktart: 4S

Fabrikat: Hager o. glw.
angebotenes Fabrikat/Typ: '.........'
vom Bieter einzutragen

inkl. Klemm- und
Verdrahtungsmaterial liefern und im
Schaltschrank betriebsbereit
einbauen. Das defekte Modulgerät ist
zu demontieren und ordnungsgemäß
durch den AN zu entsorgen.
Menge: 1,000 St

**02.04.11 Digitale 2 Kanal-Astro-Zeitschaltuhr**
Digitale 2 Kanal-Astro-Zeitschaltuhr
mit Wochenprogramm

Betriebsspannung: 230 V AC
Breite:  2 TE
Montageart:  DIN-Schiene
Kontaktbelastbarkeit: 16A 250V AC

Fabrikat/Typ: Theben/SELEKTA 172
top3 o. glw.

angebotenes Fabrikat/Typ: '.........'
vom Bieter einzutragen

inkl. Klemm- und
Verdrahtungsmaterial liefern und im
Schaltschrank betriebsbereit
einbauen. Das defekte Modulgerät ist
zu demontieren und ordnungsgemäß
durch den AN zu entsorgen.
Menge: 1,000 St

**02.04.12 Digitale 2 Kanal-Astro-Zeitschaltuhr**
Digitale 2 Kanal-Astro-Zeitschaltuhr
mit Wochenprogramm

Betriebsspannung: 230 V AC
Breite:  2 TE
Montageart:  DIN-Schiene
Kontaktbelastbarkeit: 16A 250V AC
Zeitsynchronisation durch Anschluss
einer externen DCF- oder
GPS-Antenne

Fabrikat/Typ: Theben/SELEKTA 172
top3 RC o. glw.

angebotenes Fabrikat/Typ: '.........'
vom Bieter einzutragen

inkl. Klemm- und
Verdrahtungsmaterial liefern und im
Schaltschrank betriebsbereit
einbauen. Das defekte Modulgerät ist
zu demontieren und ordnungsgemäß
durch den AN zu entsorgen.
Menge: 1,000 St

**02.04.13 Dämmerungsschalter, Einbau-Lichtsensor**
Dämmerungsschalter für
DIN-Schiene, 1 TE, separater
Einbau-Lichtsensor,
Schaltverzögerung, Schwellwert und
Ausgangs-LED Anzeige

Fabrikat/Typ: Theben/LUNA 108 plus
EL o. glw.

angebotenes Fabrikat/Typ: '.........'
vom Bieter einzutragen

inkl. Klemm- und
Verdrahtungsmaterial liefern und im
Schaltschrank betriebsbereit
einbauen. Das defekte Modulgerät ist
zu demontieren und ordnungsgemäß
durch den AN zu entsorgen.
Menge: 1,000 St

**02.04.14 Antenne top2 RC für Wandaufbau**
Antenne für DCF 77 Funksignal; max.
5 Geräte anschließbar; Gehäuse für
Wandmontage IP 54

Fabrikat/Typ: Theben/Antenne top2
RC o.glw.

angebotenes Fabrikat/Typ: '.........'
vom Bieter einzutragen

liefern, montieren und nach optimalem
Empfang ausrichten
Menge: 1,000 St

**02.04.15 Demontage Dämmerungsschalter**
Demontage und Entsorgung des
vorhandenen Dämmerungsschalters

Das Modulgerät ist zu demontieren
und ordnungsgemäß durch den AN zu
entsorgen.
Menge: 5,000 St

**02.04.16 NEOZED-Sicherungseinsatz D01, 6A**
NEOZED-Sicherungseinsatz D01, 6A

- Bauform: NEOZED
- Größe: D01
- Nennstrom: 6 A

Fabrikat: Hager o. glw.

angebotenes Fabrikat/Typ: '.........'
vom Bieter einzutragen

liefern und einbauen. Die defekte
Sicherung ist zu demontieren und
ordnungsgemäß durch den AN zu
entsorgen.
Menge: 20,000 St

**02.04.17 NEOZED-Sicherungseinsatz D01, 10A**
NEOZED-Sicherungseinsatz D01,
10A

- Bauform: NEOZED
- Größe: D01
- Nennstrom: 10 A

Fabrikat: Hager o. glw.
angebotenes Fabrikat/Typ: '.........'
vom Bieter einzutragen

liefern und einbauen. Die defekte
Sicherung ist zu demontieren und
ordnungsgemäß durch den AN zu
entsorgen.
Menge: 10,000 St

**02.04.18 NEOZED-Sicherungseinsatz D01, 16A**
NEOZED-Sicherungseinsatz D01,
16A

- Bauform: NEOZED
- Größe: D01
- Nennstrom: 16 A

Fabrikat: Hager o. glw.
angebotenes Fabrikat/Typ: '.........'
vom Bieter einzutragen

liefern und einbauen. Die defekte
Sicherung ist zu demontieren und
ordnungsgemäß durch den AN zu
entsorgen.
Menge: 10,000 St

**02.04.19 NEOZED-Sicherungseinsatz D02, 20A**
NEOZED-Sicherungseinsatz D02,
20A

- Bauform: NEOZED
- Größe: D02
- Nennstrom: 20 A

Fabrikat: Hager o. glw.
angebotenes Fabrikat/Typ: '.........'
vom Bieter einzutragen

liefern und einbauen. Die defekte
Sicherung ist zu demontieren und
ordnungsgemäß durch den AN zu
entsorgen.
Menge: 5,000 St

**02.04.20 NEOZED-Sicherungseinsatz D02, 25A**
NEOZED-Sicherungseinsatz D02,
25A

- Bauform: NEOZED
- Größe: D02
- Nennstrom: 25 A

Fabrikat: Hager o. glw.
angebotenes Fabrikat/Typ: '.........'
vom Bieter einzutragen

liefern und einbauen. Die defekte
Sicherung ist zu demontieren und
ordnungsgemäß durch den AN zu
entsorgen.
Menge: 5,000 St

**02.04.21 NH-Sicherungseinsatz Baugröße 00, 20A**
NH-Sicherungseinsatz Baugröße 00,
20A

- Bemessungsstrom: 20 A
- Bemessungsspannung: 500 V AC /
250 V DC
- Baugröße 00

Fabrikat: Hager o. glw.

angebotenes Fabrikat/Typ: '.........'
vom Bieter einzutragen

liefern und einbauen. Die defekte
Sicherung ist zu demontieren und
ordnungsgemäß durch den AN zu
entsorgen.
Menge: 2,000 St

**02.04.22 NH-Sicherungseinsatz Baugröße 00, 25A**
NH-Sicherungseinsatz Baugröße 00,
25A

- Bemessungsstrom: 25 A
- Bemessungsspannung: 500 V AC /
250 V DC
- Baugröße 00

Fabrikat: Hager o. glw.

angebotenes Fabrikat/Typ: '.........'
vom Bieter einzutragen

liefern und einbauen. Die defekte
Sicherung ist zu demontieren und
ordnungsgemäß durch den AN zu
entsorgen.
Menge: 2,000 St

**02.04.23 NH-Sicherungseinsatz Baugröße 00, 50A**
NH-Sicherungseinsatz Baugröße 00,
50A

- Bemessungsstrom: 50 A
- Bemessungsspannung: 500 V AC /
250 V DC
- Baugröße 00

Fabrikat: Hager o. glw.

angebotenes Fabrikat/Typ: '.........'
vom Bieter einzutragen

liefern und einbauen. Die defekte
Sicherung ist zu demontieren und
ordnungsgemäß durch den AN zu
entsorgen.
Menge: 2,000 St

**02.04.24 Kombi-Ableiter**
Kombi-Ableiter DEHNshield TNC 255
3-poliger Kombi-Ableiter für 230/400
V- TN C-Systeme
Ableiter Typ 1 + Typ 2 nach EN
61643-11, Breite 4TE
Anwendungsoptimierter Einsatz im
kompakten Elektroinstallationen
Funkenstrecken-Technologie mit
Folgestrombegrenzung
Defektanzeige
Höchste Dauerspannung: 255 V AC
Schutzpegel: <= 1,5 kV
Blitzstoßstrom (10/350): 37,5 kA
Energetische Koordination nach DIN
EN 62305-4
Ableiter der Red/Line-Familie, sowie
direkt zum Endgerät

Fabrikat: DEHN / Typ: DSH TNC 255
o.glw.

angebotenes Fabrikat/Typ: '.........'
vom Bieter einzutragen

Einbau im
Straßenbeleuchtungsschrank

liefern, montieren, betriebsbereit
anschließen
Menge: 1,000 St

**02.04.25 Tiefenerder**
Tiefenerder zum Errichten von Erdungsanlagen für
Ableitungen
Typ Z, mit Dreifach-Rändelzapfen
Werkstoff: V4A
Durchmesser Ø: 20 mm
Länge: 1500 mm

liefern und montieren einschließlich Anschluss im
Beleuchtungsschrank

Fabrikat: DEHN + SÖHNE oder gleichwertig

ang. Fabr./Typ: '.........'
Menge: 4,000 St.

**02.04.26 Einsteckzylinderschloss für Beleuchtungsschränke**
Einsteckzylinderschloss für
Beleuchtungsschränke bzw.
Verteilerschränke entsprechend dem
Schließsystem für
Straßenbeleuchtungssäulen der
Gemeinde Fredersdorf-Vogelsdorf,
Typ: ABUS - 31E721
liefern und einbauen
Menge: 2,000 St

#### Bereich 02.05 Kabel und Leitungen

**02.05.1 Wärmeschrumpfende Verbindungsgarnitur**
Wärmeschrumpfende
Verbindungsgarnitur 0,6/1 kV für
Kabeltyp NYY-J, 5 adrig bis 35
mm²,incl. systemgebundenem
Zubehör liefern und betriebsbereit
montieren inkl. Muffenloch ausheben
und wieder verfüllen und verdichten.
Menge: 5,000 St

**02.05.2 Wärmeschrumpfende Abzweigmuffe**
Wärmeschrumpfende Abzweigmuffe
0,6/1 kV für Kabeltyp NYY-J, 5 adrig
bis 35 mm²,incl. systemgebundenem
Zubehör liefern und betriebsbereit
montieren inkl. Muffenloch ausheben
und wieder verfüllen und verdichten.
Menge: 1,000 St

**02.05.3 Kunststoffkabel NYY-J 5 x 10 mm²**
Kunststoffkabel NYY-J 5 x 10 mm²,
Cu-Zahl 480 liefern und mit
Kabelwarnband in vorhandenen
Kabelgraben oder Kabelschutzrohr
verlegen, einschl. Absanden des
Kabels mit steinfreiem Boden.
Menge: 50,000 m

**02.05.4 Kunststoffkabel NYY-J 5 x 16 mm²**
Kunststoffkabel NYY-J 5 x 16 mm²,
Cu-Zahl 768 liefern und mit
Kabelwarnband in vorhandenen
Kabelgraben oder Kabelschutzrohr
verlegen, einschl. Absanden des
Kabels mit steinfreiem Boden.
Menge: 50,000 m

**02.05.5 Kunststoffkabel NYY-J 4 x 35 mm²**
Kunststoffkabel NYY-J 4 x 35 mm²,
Cu-Zahl 1344 liefern und mit
Kabelwarnband in vorhandenen
Kabelgraben oder Kabelschutzrohr
verlegen, einschl. Absanden des
Kabels mit steinfreiem Boden.
Menge: 10,000 m

**02.05.6 Gummischlauchleitung 3 x 1,5 mm²**
Gummischlauchleitung  H07RN-F
3G1,5 mm² liefern und mit im Mast
verlegen.
Menge: 10,000 m

**02.05.7 Gummischlauchleitung 5 x 1,5 mm²**
Gummischlauchleitung  H07RN-F
5G1,5 mm² liefern und mit im Mast
verlegen.
Menge: 10,000 m

**02.05.8 Gummischlauchleitung 3 x 2,5 mm²**
Gummischlauchleitung  H07RN-F
3G2,5 mm² liefern und mit im Mast
verlegen.
Menge: 10,000 m

**02.05.9 Anschließen von Kabeln oder Leitungen 5 x 16 mm²**
Anschließen von Kabeln oder
Leitungen an beigestellten
Betriebsmitteln, Querschnitt 5 x 16
mm²

Zum Umfang dieser Positionen
gehören folgende Arbeiten:
- Anschlußarbeiten am
Straßenbeleuchtungsschrank sowie
an Leuchtenmaste enthaltend
Einführen, Absetzen, eventuell
Abfangen und Anklemmen der Kabel
bzw. Leitungen einschließlich des
erforderlichen Kleinmaterials.
- Dauerhafte Beschriftung der Kabel
an beiden Enden in Übereinstimmung
mit den Kabelbezeichnungen in den
Schaltplänen. Jede Leitung ist an den
Anschlussstellen mit Kabelmerkern zu
versehen.
Menge: 10,000 St

**02.05.10 Anschließen von Kabeln oder Leitungen 4 x 35 mm²**
Anschließen von Kabeln oder
Leitungen an beigestellten
Betriebsmitteln, Querschnitt 4 x 35
mm²

Zum Umfang dieser Positionen
gehören folgende Arbeiten:
- Anschlußarbeiten am
Straßenbeleuchtungsschrank sowie
an Leuchtenmaste enthaltend
Einführen, Absetzen, eventuell
Abfangen und Anklemmen der Kabel
bzw. Leitungen einschließlich des
erforderlichen Kleinmaterials.
- Dauerhafte Beschriftung der Kabel
an beiden Enden in Übereinstimmung
mit den Kabelbezeichnungen in den
Schaltplänen. Jede Leitung ist an den
Anschlussstellen mit Kabelmerkern zu
versehen.
Menge: 5,000 St

**02.05.11 Anschließen von Kabeln oder Leitungen 3 x 2,5 mm²**
Anschließen von Kabeln oder
Leitungen an beigestellten
Betriebsmitteln, Querschnitt 3 x 2,5
mm²

Zum Umfang dieser Positionen
gehören folgende Arbeiten:
- Anschlußarbeiten am
Straßenbeleuchtungsschrank sowie
an Leuchtenmaste enthaltend
Einführen, Absetzen, eventuell
Abfangen und Anklemmen der Kabel
bzw. Leitungen einschließlich des
erforderlichen Kleinmaterials.
- Dauerhafte Beschriftung der Kabel
an beiden Enden in Übereinstimmung
mit den Kabelbezeichnungen in den
Schaltplänen. Jede Leitung ist an den
Anschlussstellen mit Kabelmerkern zu
versehen.
Menge: 5,000 St

**02.05.12 Anschließen von Kabeln oder Leitungen bis 5 x 1,5 mm²**
Anschließen von Kabeln oder
Leitungen an beigestellten
Betriebsmitteln, Querschnitt bis 5 x
1,5 mm²

Zum Umfang dieser Positionen
gehören folgende Arbeiten:
- Anschlußarbeiten am
Straßenbeleuchtungsschrank sowie
an Leuchtenmaste enthaltend
Einführen, Absetzen, eventuell
Abfangen und Anklemmen der Kabel
bzw. Leitungen einschließlich des
erforderlichen Kleinmaterials.
- Dauerhafte Beschriftung der Kabel
an beiden Enden in Übereinstimmung
mit den Kabelbezeichnungen in den
Schaltplänen. Jede Leitung ist an den
Anschlussstellen mit Kabelmerkern zu
versehen.
Menge: 5,000 St

**02.05.13 Fehlersuche am Erdkabel**
Fehlersuche am Erdkabel mittels
geeigneter Messgeräte durch
Eingrenzen der Fehlerquelle.

Kosten je gefundenem Kabelfehler
Menge: 5,000 St

#### Bereich 02.06 Schachtarbeiten

**02.06.1 Baustelleneinrichtung für Tiefbauleistungen**
Zulage für Baustelleneinrichtung im
Zusammenhang mit
Erdkabel-Verlegearbeiten. Einrichten
und Räumen der Baustelle für in der
Leistungsbeschreibung aufgeführten
Tiefbauleistungen sowie Absperr- und
Sicherungsmaßnahmen, Ab- und
Zuschalten der entsprechenden
Beleuchtungsschränke mit
Funktionsprobe, Absperrung und
Beleuchtung der jeweiligen Baustelle,
inkl. Einholung aller Schachtscheine
und verkehrsrechtlichen
Genehmigungen je Einsatz.
Menge: 10,000 psch

**02.06.2 Boden Kabel ausheben, verfüllen, verdichten (Ma)**
Boden für Kabelgraben profilgerecht
ausheben (Maschinenschachtung)
einschl. Verbau DIN 18 303, verfüllen
und verdichten nach dem Merkblatt
für das Verfüllen von Leitungsgräben,
Bodenverdrängung über 10 bis 20 %,
verdrängter Boden wird Eigentum des
AN und ist zu beseitigen, Aushubtiefe
bis 0,80 m, Sohlenbreite der Gräben
bis 0,40m (Bodenklasse 3 und/oder
4).
Menge: 30,000 m

**02.06.3 Boden Kabel ausheben, verfüllen, verdichten (Ha)**
Boden für Kabelgraben profilgerecht
ausheben (Handschachtung) einschl.
Verbau DIN 18 303, verfüllen und
verdichten nach dem Merkblatt für das
Verfüllen von Leitungsgräben,
Bodenverdrängung über 10 bis 20 %,
verdrängter Boden wird Eigentum des
AN und ist zu beseitigen, Aushubtiefe
bis 0,80 m, Sohlenbreite der Gräben
bis 0,40m (Bodenklasse 3 und/oder
4).
Menge: 5,000 m

**02.06.4 Einbau von Füllmaterial**
Einbau von Füllmaterial für Einbettung
von Kabeln, profilgerecht mit vom AN
zu liefernden geeigneten Boden
verdichten, einbauen in Kabelgräben,
Schichtdicke über 5 bis 10 cm.
Sohlenbreite 0,40 m.
Menge: 35,000 m

**02.06.5 Markierung von Kabeltrassen**
Markierung von Kabeltrassen
herstellen aus Kabelwarnband,
Farbton gelb, mit Beschriftung
("Straßenbeleuchtung"), verlegen 40
cm über Kabelachse

liefern und verlegen
Menge: 35,000 m

**02.06.6 Kabelmerkstein**
Kabelmerkstein, Abmaße ca.: 160 x
120 x 600 mm

liefern und einbauen
Menge: 1,000 St

**02.06.7 Gehwegpflaster (Betonstein) aufnehmen und neu verlegen**
Gehwegpflaster (Betonstein)
aufnehmen und fachgerecht wieder
schließen und verdichten. Die
Leistung beinhaltet: Herstellung
Planum, Schottertragschicht,
Pflasterbettung, Dicke nach
Erfordernis.
Menge: 1,000 m²

**02.06.8 Straßenpflaster (Betonstein) aufnehmen und neu verlegen**
Straßenpflaster (Betonstein)
aufnehmen und fachgerecht wieder
schließen und verdichten. Die
Leistung beinhaltet: Herstellung
Planum, Schottertragschicht,
Pflasterbettung Dicke nach
Erfordernis.
Menge: 1,000 m²

**02.06.9 Kabelschutzrohr**
Schutz von Kabeln liefern und
herstellen, aus Kabelschutzrohren aus
PE, DN 63, verlegen einrohrig im
offenen Graben, einschließlich
Sandbettung und Schutzschicht.
Hersteller / Typ: Fränkische/ Kabuflex
R plus 63 Typ 450 o.glw.

angebot. Fabrikat/Typ: '.........'
  vom Bieter
einzutragen
Menge: 5,000 m

**02.06.10 Herstellen von Suchschachtungen**
Herstellen von Suchschachtungen im
Bereich anderer Medienträger, bzw.
Suchen des vorhandenen
Beleuchtungskabels (1 Stück
Suchschachtung 0,3m breit, 0,8m tief)
einschl. Wiederverfüllen und
Wiederherstellen des vorgefundenen
Oberflächenbelages.
Menge: 5,000 m

**02.06.11 Rohrvortrieb DN 63 aus Kunststoffrohr**
Rohrvortrieb DN 63 aus Kunststoffrohr
als Baum-, Zufahrt- oder
Straßendurchörterung, einschließlich
Lieferung Schutzrohr gem. LV Pos.
02.06.9, Tiefe 0,70-1,00 m
Menge: 36,000 m

**02.06.12 Start-, Zwischen- und. Zielgruben**
Herstellen von Start-, Zwischen- und.
Zielgruben. Erdarbeiten Bodenklasse
3. Zwischenlagern des Aushubs,
Wiederverfüllen und Verdichten.
Grubenmaße: L x B x T = 2 x 1 x 0,8
m
Menge: 4,000 St

**02.06.13 Sichern der Aufbruchstellen**
Sichern der Aufbruchstellen durch
Absperren mit Absperreinrichtungen
entsprechend den Richtlinien

Baustelle einrichten vorhalten und
wieder demontieren
Menge: 1,000 psch

**02.06.14 Strauchwerk im Bereich der Kabeltrassen**
Strauchwerk im Bereich der
Kabeltrassen entfernen und entsorgen
Menge: 10,000 m

**02.06.15 Freischneiden**
Freileitung und Leuchten im Bereich
von Bäumen unter Anleitung eines
Fachmannes freischneiden. Schnittgut
entsorgen, einschl. erforderl. Gerüste
und Hebezeuge.
Einheit je Baum
Menge: 10,000 St

**02.06.16 Rasenansaat**
Rasenflächen und Streifen die durch
die Schachtarbeiten beschädigt
wurden, mit Mutterboden auffüllen (bis
5 cm Dicke) und Rasen
aussäen.Regelsaatgutmischung: RSM
8, Saatgutmenge: 20 g/m².
Menge: 1,000 m²

**02.06.17 Mutterboden liefern**
Mutterboden, BK. 1, liefern und
andecken, Stärke i.M. 10 cm.
Menge: 5,000 m³

**02.06.18 Verbesserung der Standsicherheit der Maste**
Zur Verbesserung der Standsicherheit
der Maste ist eine Betonplombe
oberhalb der Kabeleinführungsöffnung
in einer Stärke von 30 cm und einem
Querschnitt von 50 x 50 cm
vorzusehen.
Menge: 2,000 St

#### Bereich 02.07 Leistungen an Freileitungsanlagen

**02.07.1 Feld Freileitungsseil spannen und befestigen**
Feld Freileitungsseil spannen und
befestigen (ca. 40m)
(25 mm² AL)

liefern, montieren einschl. erforderl.
Zubehör,
Leitern, bzw. Hebebühnen
Menge: 1,000 St

**02.07.2 Freileitungsklemmen (Endbund-Verbindung)**
Freileitungsklemmen
(Endbund-Verbindung)
aus korrosionsbeständiger hochfester
Aluminiumlegierung
Fabrikat: Pfisterer Nr. 331480480

liefern montieren, einschl.
erforderliches
Montagezubehör, Leitern, bzw.
Hebebühne
Menge: 10,000 St

**02.07.3 Verbindung Freileitungsseil (Kerbverbindung)**
Verbindung Freileitungsseil
(Kerbverbindung)

liefern und herstellen, einschl.
erforderliches
Montagezubehör, Leitern, bzw.
Hebebühne
Menge: 5,000 St

**02.07.4 Isolatoren an Holzmast**
Isolatoren an Holzmast

Isolator liefern, montieren einschl.
Zubehör, Leitern,
bzw. Hebebühnen
Menge: 2,000 St

**02.07.5 Isolatoren an Betonmast**
Isolatoren an Betonmast

Isolator liefern, montieren einschl.
Zubehör, Leitern,
bzw. Hebebühne
Menge: 2,000 St

**02.07.6 Holzmast**
Holzmast, LPH 8m

liefern und montieren einschl.
Erdarbeiten (Boden für Aufstellung der
Maste ausheben, wieder verfüllen und
verdichten) und der erforderl. Gerüste
und Hebezeuge.
Menge: 1,000 St

**02.07.7 Betonmast**
Betonmast, LPH 8m

liefern und montieren einschl.
Erdarbeiten (Boden für Aufstellung der
Maste ausheben, wieder verfüllen und
verdichten) und der erforderl. Gerüste
und Hebezeuge.
Menge: 1,000 St

**02.07.8 Beigestellter Betonmast montieren**
Beigestellter Betonmast montieren
einschl. Erdarbeiten (Boden für
Aufstellung der Maste ausheben,
wieder verfüllen und verdichten) und
der erforderl. Gerüste und
Hebezeuge.

Die Transportkosten der beigestellten
Betonmaste vom Bauhof der
Gemeinde Fredersdorf-Vogelsdorf zur
Baustelle (maximal 5 km) sind im
Angebotspreis für die Montage mit zu
berücksichtigen.
Menge: 1,000 St

**02.07.9 Mastaufführung an Holzmast**
Mastaufführung an Holzmast

herstellen, einschl. erforderl. Zubehör
wie Schutzrohr,
Schlitzbandeisen, Schellen und
Kleinmaterial sowie
Leitern bzw. Hebebühnen
Menge: 1,000 St

**02.07.10 Mastaufführung an Betonmast**
Mastaufführung an Betonmast

herstellen, einschl. erforderl. Zubehör
wie Schutzrohr,
Schlitzbandeisen, Schellen und
Kleinmaterial sowie
Leitern bzw. Hebebühnen
Menge: 1,000 St

#### Bereich 02.08 Demontage und Entsorgung

**02.08.1 Demontage Ansatz-, Aufsatzleuchte**
Ansatz-, Aufsatzleuchte für 1xNAV 50
W bis 150 W an Stahl-, bzw.
Betonmast, bis 8m Höhe einschl.
Ausleger demontieren. Nicht
wiederverwendbares Material ist zu
entsorgen.

Inkl. An- und Abfahrt, notwendiger
Hebezeuge, Absperrmaßnahmen,
Klemmarbeiten und Kleinmaterial.
Menge: 10,000 St

**02.08.2 Demontage Betonmast LPH 6 m**
Betonmast LPH 6 m

demontieren und entsorgen einschl.
Absperrmaßnahmen, Erdarbeiten und
der erforderl. Gerüste und
Hebezeuge. Die Erdgrube ist mit vom
AN zu liefernden geeignetem Boden
zu verfüllen und verdichten.
Menge: 1,000 St

**02.08.3 Demontage Betonmast LPH 8 m**
Betonmast LPH 8 m

demontieren und entsorgen einschl.
Erdarbeiten und der erforderl. Gerüste
und Hebezeuge. Die Erdgrube ist mit
vom AN zu liefernden geeignetem
Boden zu verfüllen und verdichten.
Menge: 1,000 St

**02.08.4 Demontage Holzmast LPH 8 m**
Holzmast (mit Teeröl imprägniert)
LPH 8 m

demontieren und entsorgen einschl.
Erdarbeiten und der erforderl. Gerüste
und Hebezeuge. Die Erdgrube ist mit
vom AN zu liefernden geeignetem
Boden zu verfüllen und verdichten.
Menge: 1,000 St

**02.08.5 Demontage Stahlmast LPH bis 7,0 m**
Stahlmast LPH bis 7,0 m

demontieren und entsorgen einschl.
Erdarbeiten und der erforderl. Gerüste
und Hebezeuge. Die Erdgrube ist mit
vom AN zu liefernden geeignetem
Boden zu verfüllen und verdichten.
Menge: 1,000 St

**02.08.6 Demontage Peitschenmast aus Stahl LPH bis 8 m**
Peitschenmast aus Stahl LPH bis 8 m

demontieren und entsorgen einschl.
Erdarbeiten und der erforderl. Gerüste
und Hebezeuge. Die Erdgrube ist mit
vom AN zu liefernden geeignetem
Boden zu verfüllen und verdichten.
Menge: 1,000 St

**02.08.7 Entsorgung Kunststoffkabel NAYY-J bzw. NYY-J**
Kunststoffkabel NAYY-J 4 x 25 mm²,
bzw. NYY-J 5 x 16 mm²

entsorgen
Menge: 10,000 m

**02.08.8 Freileitungsseil Alu 25 mm²**
Freileitungsseil Alu 25 mm²

demontieren und entsorgen einschl.
der erforderl. Gerüste und Hebezeuge
Menge: 10,000 m

**02.08.9 Demontage Hausseitige Abschirmung**
Hausseitige Abschirmung für Mini
Iridium gen4 Leuchten BL1 oder BL2
demontieren.

Inkl. An- und Abfahrt, notwendiger
Hebezeuge und Absperrmaßnahmen
Menge: 1,000 St

#### Bereich 02.09 Sonstiges

*Hinweis*
Stundenlohnarbeiten sind nur mit
Genehmigung des Auftraggebers /
Bauleitung auszuführen. Diese
Arbeiten sind rechtzeitig anzumelden
und schriftlich bestätigen zu lassen.
Sie werden nur mit Unterschrift der
Bauleitung anerkannt.
Die angegebenen
Stundenverrechnungssätze sind unter
Beachtung der preisrechtlichen
Vorschriften einschließlich aller
betrieblichen Zuschläge und
Nebenkosten zu ermitteltn und gelten
unabhängig von der Anzahl der
abzurechnenden Stunden. Diese
Anmerkung gilt der Anerkennung des
LV's.

**02.09.2 Stundenlohnsatz E-Monteur**
Menge: 10,000 St

### Titel 03 Vorhalten eines Bereitschaftsdienstes über 24 Stunden zum Soforteinsatz

**03.1 Monatspauschale für die Störungsbereitschaft**
Monatspauschale für das Vorhalten
eines Bereitschaftsdienstes zum
Soforteinsatz über 24 Stunden bei
Störungen an der Straßenbeleuchtung
oder bei Havarien im Zusammenhang
mit der Straßenbeleuchtung (z.B.
umgefahrene Leuchten) von denen
akute Gefahr ausgeht.
Menge: 12,000 psch

**03.2 Sicherung der beschädigten Anlagen**
Sicherung der beschädigten Anlagen
(Leuchten, Beleuchtungsschränke,
Bushäuser) nach Anfahrschäden oder
Verkehrsunfällen von denen akute
Gefahr ausgeht. Zum Umfang dieser
Position gehört die Abschaltung und
Sicherung der beschädigten Anlage
sowie Feststellen und Aufnahme der
Schäden zur späteren
Schadensregulierung.

inkl. Kosten für Fahrzeuge, An- und
Abfahrt, Leitern, Hebezeug,
Absperrungen, sonstige Technik und
Personal

Der Angebotspreis ist je Einsatz
anzugeben.
Menge: 5,000 St

USt %: 19,00
